# Banda protectora

- Propiedad del archivo: CYPE Ingenieros S.A.
- Formato: FIEBDC-3/2016
- Programa: Generador de precios de la construcción. CYPE Ingenieros, S.A.
- Fecha: 04/03/2022
- Ámbito geográfico: Región de Murcia
- Divisa: EUR
- Costes indirectos: 3 %
- IVA: 21 %

## S Señalización y equipamiento

### SD Protecciones decorativas para interiores

#### SDP Bandas protectoras de paramentos verticales

**SDP010** m Banda protectora.
Banda protectora de PVC, de 400 mm de anchura y 4,5 mm de espesor, de color gris, fijada mediante adhesivo de poliuretano y tornillos al paramento. Incluso cortes y uniones.
Incluye: Replanteo de los puntos de fijación. Fijación de la banda al paramento vertical.
Criterio de medición de proyecto: Longitud medida a ejes, según documentación gráfica de Proyecto.
Criterio de medición de obra: Se medirá, a ejes, la longitud realmente ejecutada según especificaciones de Proyecto.

| Código | Ud | Descripción | Rendimiento | Precio | Importe |
|---|---|---|---|---|---|
| mt53pdi010fa | m | Banda protectora de PVC, de 400 mm de anchura y 4,5 mm de espesor, de color gris. (material) | 1.05 | 53.35 | 56.018 |
| mt47adc110a | kg | Adhesivo especial de poliuretano bicomponente. (material) | 0.36 | 4.67 | 1.681 |
| mt12ppl016 | Ud | Tornillo autorroscante protegido contra la oxidación. (material) | 4 | 0.04 | 0.160 |
| mo011 | h | Oficial 1ª montador. (mano de obra) | 0.107 | 20.87 | 2.233 |
| mo080 | h | Ayudante montador. (mano de obra) | 0.107 | 19.6 | 2.097 |
| % | % | Costes directos complementarios | 2 % | 62.189 | 1.244 |
|  |  | Costes directos |  |  | 63.433 |

Residuos:
- colocación: mt47adc110a Adhesivo especial de poliuretano bicomponente; factor de residuo 0.038685

## Recursos

**mt47adc110a** kg Adhesivo especial de poliuretano bicomponente
Datos técnicos: Coste energético 144.426 MJ; Emisión de CO2 7.012 kg; Código LER 17 09 04; Masa del elemento 1 kg; Volumen 0.000667 m3
Residuos:
- embalaje: re170203 Plástico. (componente de residuo); rendimiento 0.003 kg; Código LER 17 02 03; Masa del elemento 1 kg; Volumen 0.001667 m3
