# Enfoscado de cemento aplicado en paramento vertical de pista de frontón

- Propiedad del archivo: CYPE INGENIEROS, S.A.
- Formato: FIEBDC-3/2002
- Ámbito geográfico: Región de Murcia
- Divisa: EUR
- Costes indirectos: 3.00 %
- IVA: 21.00 %

**UDV015** m² Enfoscado de cemento aplicado en paramento vertical de pista de frontón.
Formación de revestimiento continuo de mortero de cemento, industrial, con aditivo hidrófugo, M-10, maestreado cada 2 m, de 20 mm de espesor, aplicado sobre un enfoscado previo de 2 a 4 mm de espesor con un mortero de cemento (no incluido en este precio) del paramento vertical exterior de pista de frontón, acabado bruñido con cemento CEM II/A-P 32,5 mediante pasadas de llana hasta conseguir una superficie lisa. Incluso limpieza de la superficie soporte, malla de refuerzo, formación de rincones, aristas, remates, elementos especiales y andamiajes.
Incluye: Limpieza de la superficie soporte. Humectación del paramento a revestir, eliminando rebabas de mortero, polvo, etc. Formación de capa previa de agarre. Formación con mortero de rincones y aristas. Colocación de reglones verticales en los extremos y aristas del paramento. Tendido de un hilo entre los reglones. Colocación de tientos y formación de maestras. Extendido de la pasta entre las maestras. Alisado del paramento pasando una regla sobre las maestras. Acabado de la superficie. Curado del mortero.
Criterio de medición de proyecto: Superficie medida según documentación gráfica de Proyecto.
Criterio de medición de obra: Se medirá la superficie realmente ejecutada según especificaciones de Proyecto.

| Código | Ud | Descripción | Rendimiento | Precio | Importe |
|---|---|---|---|---|---|
| mt09var010a | m² | Malla para armar morteros. (material) | 1.100 | 0.69 | 0.76 |
| mt08aaa010a | m³ | Agua. (material) | 0.007 | 1.50 | 0.01 |
| mt09mif010ka | t | Mortero industrial para albañilería, de cemento, color gris, con aditivo hidrófugo, categoría M-10 (resistencia a compresión 10 N/mm²), suministrado en sacos, según UNE-EN 998-2. (material) | 0.038 | 39.95 | 1.52 |
| mt08cem020a | kg | Cemento Portland CEM II/A-P 32,5 R, en sacos, según UNE-EN 197-1. (material) | 4.000 | 0.09 | 0.36 |
| mo041 | h | Oficial 1ª construcción de obra civil. (mano de obra) | 1.167 | 18.91 | 22.07 |
| mo087 | h | Ayudante construcción de obra civil. (mano de obra) | 0.695 | 18.17 | 12.63 |
| % | % | Costes directos complementarios | 2 % | 37.35 | 0.75 |
|  |  | Costes directos |  |  | 38.10 |
