# Suministro y montaje de baliza cuadrada con distribución de luz radialmente simétrica

- Propiedad del archivo: CYPE INGENIEROS, S.A.
- Formato: FIEBDC-3/2002
- Ámbito geográfico: Región de Murcia
- Divisa: EUR
- Costes indirectos: 3.00 %
- IVA: 21.00 %

**UII010** Ud Suministro y montaje de baliza cuadrada con distribución de luz radialmente simétrica, de 400x400x455 mm, para 1 lámpara de halogenuros metálicos HIT-CE de 35 W, con cuerpo de aluminio inyectado, aluminio y acero inoxidable, vidrio de seguridad, portalámparas G 12, clase de protección I, grado de protección IP 65, aislamiento clase F, con placa de anclaje y pernos. Incluso lámparas.
Suministro y montaje de baliza cuadrada con distribución de luz radialmente simétrica, de 400x400x455 mm, para 1 lámpara de halogenuros metálicos HIT-CE de 35 W, con cuerpo de aluminio inyectado, aluminio y acero inoxidable, vidrio de seguridad, portalámparas G 12, clase de protección I, grado de protección IP 65, aislamiento clase F, con placa de anclaje y pernos. Incluso lámparas.
Incluye: Replanteo. Montaje, conexionado y comprobación de su correcto funcionamiento.
Criterio de medición de proyecto: Número de unidades previstas, según documentación gráfica de Proyecto.
Criterio de medición de obra: Se medirá el número de unidades realmente ejecutadas según especificaciones de Proyecto.

| Código | Ud | Descripción | Rendimiento | Precio | Importe |
|---|---|---|---|---|---|
| mt34beg075a | Ud | Baliza cuadrada con distribución de luz radialmente simétrica, de 400x400x455 mm, para 1 lámpara de halogenuros metálicos HIT-CE de 35 W, con cuerpo de aluminio inyectado, aluminio y acero inoxidable, vidrio de seguridad, portalámparas G 12, clase de protección I, grado de protección IP 65, aislamiento clase F, con placa de anclaje y pernos. (material) | 1.000 | 1460.08 | 1460.08 |
| mt34lhb010a | Ud | Lámpara de halogenuros metálicos de 35 W. (material) | 1.000 | 65.00 | 65.00 |
| mo041 | h | Oficial 1ª construcción de obra civil. (mano de obra) | 0.435 | 17.64 | 7.67 |
| mo087 | h | Ayudante construcción de obra civil. (mano de obra) | 0.435 | 16.95 | 7.37 |
| mo003 | h | Oficial 1ª electricista. (mano de obra) | 0.435 | 18.23 | 7.93 |
| mo102 | h | Ayudante electricista. (mano de obra) | 0.435 | 16.94 | 7.37 |
| % | % | Costes directos complementarios | 2 % | 1555.42 | 31.11 |
|  |  | Costes directos |  |  | 1586.53 |
