# Perímetro para pavimento absorbedor de impactos

- Propiedad del archivo: CYPE INGENIEROS, S.A.
- Formato: FIEBDC-3/2002
- Ámbito geográfico: Región de Murcia
- Divisa: EUR
- Costes indirectos: 3.00 %
- IVA: 21.00 %

**UMR031** m Perímetro para pavimento absorbedor de impactos, formado por baldosas de caucho reciclado SBR, con borde biselado, color verde, de 1000x250x60 mm, recibidas con adhesivo especial de poliuretano bicomponente.
Perímetro para pavimento absorbedor de impactos, formado por baldosas de caucho reciclado SBR, con borde biselado, color verde, de 1000x250x60 mm, recibidas con adhesivo especial de poliuretano bicomponente.
Incluye: Replanteo. Corte de las piezas. Aplicación del adhesivo. Colocación de las baldosas de caucho. Limpieza final.
Criterio de medición de proyecto: Longitud medida según documentación gráfica de Proyecto.
Criterio de medición de obra: Se medirá la longitud realmente ejecutada según especificaciones de Proyecto.
Criterio de valoración económica: El precio no incluye la superficie base.

| Código | Ud | Descripción | Rendimiento | Precio | Importe |
|---|---|---|---|---|---|
| mt47adc110a | kg | Adhesivo especial de poliuretano bicomponente. (material) | 0.200 | 4.67 | 0.93 |
| mt47adc412cc | m | Baldosa de caucho reciclado SBR, con borde biselado, color verde, de 1000x250x60 mm, con aglomerantes de poliuretano, según UNE-EN 1177. (material) | 1.050 | 15.27 | 16.03 |
| mo041 | h | Oficial 1ª construcción de obra civil. (mano de obra) | 0.092 | 18.91 | 1.74 |
| mo087 | h | Ayudante construcción de obra civil. (mano de obra) | 0.092 | 18.17 | 1.67 |
| % | % | Costes directos complementarios | 2 % | 20.37 | 0.41 |
|  |  | Costes directos |  |  | 20.78 |
