# Limpiafondos automático para piscina, eléctrico, con 18 m³/h de caudal de aspiración

- Propiedad del archivo: CYPE INGENIEROS, S.A.
- Formato: FIEBDC-3/2002
- Ámbito geográfico: Región de Murcia
- Divisa: EUR
- Costes indirectos: 3.00 %
- IVA: 21.00 %

**UPE050** Ud Limpiafondos automático para piscina, eléctrico, con 18 m³/h de caudal de aspiración.
Suministro y colocación de limpiafondos automático para piscina, eléctrico, con 18 m³/h de caudal de aspiración, formado por: filtros, motor de aspiración y ruedas. Totalmente montado y probado por la empresa instaladora.
Incluye: Montaje.
Criterio de medición de proyecto: Número de unidades previstas, según documentación gráfica de Proyecto.
Criterio de medición de obra: Se medirá el número de unidades realmente ejecutadas según especificaciones de Proyecto.

| Código | Ud | Descripción | Rendimiento | Precio | Importe |
|---|---|---|---|---|---|
| mt47pep050e | Ud | Limpiafondos automático para piscina, eléctrico, con 18 m³/h de caudal de aspiración, formado por: filtros, motor de aspiración y ruedas. (material) | 1.000 | 519.00 | 519.00 |
| mo080 | h | Ayudante montador. (mano de obra) | 0.111 | 16.69 | 1.85 |
| % | % | Costes directos complementarios | 2 % | 520.85 | 10.42 |
|  |  | Costes directos |  |  | 531.27 |
