# Estación depuradora biológica de aguas residuales

- Propiedad del archivo: CYPE INGENIEROS, S.A.
- Formato: FIEBDC-3/2002
- Ámbito geográfico: Región de Murcia
- Divisa: EUR
- Costes indirectos: 3.00 %
- IVA: 21.00 %

**USE012** Ud Estación depuradora biológica de aguas residuales, tecnología VFL, capacidad para 5 a 15 usuarios (H.E.), carga media de materia orgánica contaminante (DBO5) de 0,72 kg/día y caudal máximo de agua depurada de 1800 litros/día.
Estación depuradora biológica de aguas residuales, tecnología VFL, capacidad para 5 a 15 usuarios (H.E.), carga media de materia orgánica contaminante (DBO5) de 0,72 kg/día y caudal máximo de agua depurada de 1800 litros/día, equipada con un reactor biológico tipo AT y un compresor. Totalmente instalada y en funcionamiento, sin incluir la excavación, la nivelación ni el relleno del trasdós.
Incluye: Replanteo. Colocación de la estación depuradora. Conexionado con las redes de conducción de agua, de salubridad y eléctrica. Puesta en marcha.
Criterio de medición de proyecto: Número de unidades previstas, según documentación gráfica de Proyecto.
Criterio de medición de obra: Se medirá el número de unidades realmente ejecutadas según especificaciones de Proyecto.

| Código | Ud | Descripción | Rendimiento | Precio | Importe |
|---|---|---|---|---|---|
| mt46edb010e | Ud | Estación depuradora biológica de aguas residuales, tecnología VFL, capacidad para 5 a 15 usuarios (H.E.), carga media de materia orgánica contaminante (DBO5) de 0,72 kg/día y caudal máximo de agua depurada de 1800 litros/día, equipada con un reactor biológico tipo AT y un compresor, según UNE-EN 12566-3. (material) | 1.000 | 6984.00 | 6984.00 |
| mo008 | h | Oficial 1ª fontanero. (mano de obra) | 3.367 | 19.48 | 65.59 |
| mo107 | h | Ayudante fontanero. (mano de obra) | 3.367 | 18.16 | 61.14 |
| mo003 | h | Oficial 1ª electricista. (mano de obra) | 2.245 | 19.48 | 43.73 |
| mo102 | h | Ayudante electricista. (mano de obra) | 2.245 | 18.16 | 40.77 |
| % | % | Costes directos complementarios | 2 % | 7195.23 | 143.90 |
|  |  | Costes directos |  |  | 7339.13 |
