# Barrera acústica

- Propiedad del archivo: CYPE INGENIEROS, S.A.
- Formato: FIEBDC-3/2002
- Ámbito geográfico: Región de Murcia
- Divisa: EUR
- Costes indirectos: 3.00 %
- IVA: 21.00 %

**UTP010** m² Barrera acústica, realizada con paneles modulares, modelo Noi Stop Wood "ROCKWOOL", de 100x90x11,6 cm, con aislamiento a ruido aéreo 24 dB, según UNE-EN 1793-2, formados por núcleo de lana de roca revestido por una de sus caras con un velo negro, dispuesto entre dos capas de 15 mm de espesor de madera tratada para el exterior, fijada a una base de hormigón HM-20/P/20/I.
Suministro y colocación de barrera acústica, realizada con paneles modulares, modelo Noi Stop Wood "ROCKWOOL", de 100x90x11,6 cm, con aislamiento a ruido aéreo 24 dB, según UNE-EN 1793-2, formados por núcleo de lana de roca revestido por una de sus caras con un velo negro, dispuesto entre dos capas de 15 mm de espesor de madera tratada para el exterior, fijada a una base de hormigón HM-20/P/20/I. Incluso p/p de replanteo y nivelación de perfiles, hormigonado de la base de apoyo, ejecución de juntas de neopreno y limpieza final. Sin incluir la excavación.
Incluye: Ejecución de la base de hormigón. Colocación y nivelación de perfiles. Instalación de los paneles por encaje y deslizamiento sobre los perfiles ya nivelados. Ejecución de juntas de neopreno. Limpieza final.
Criterio de medición de proyecto: Superficie medida en proyección vertical, según documentación gráfica de Proyecto.
Criterio de medición de obra: Se medirá, en proyección vertical, la superficie realmente ejecutada según especificaciones de Proyecto.

| Código | Ud | Descripción | Rendimiento | Precio | Importe |
|---|---|---|---|---|---|
| mt16lrb010qb | m² | Panel modular para barrera acústica, modelo Noi Stop Wood "ROCKWOOL", acabado Elba, color verde de 100x90x11,6 cm, con aislamiento a ruido aéreo 24 dB, según UNE-EN 1793-2, formado por núcleo de lana de roca revestido por una de sus caras con un velo negro, dispuesto entre dos capas de 15 mm de espesor de madera tratada para el exterior; incluso soportes para facilitar el crecimiento de la vegetación y la integración paisajística. (material) | 1.050 | 207.78 | 218.17 |
| mt10hmf010Mp | m³ | Hormigón HM-20/P/20/I, fabricado en central. (material) | 0.080 | 58.76 | 4.70 |
| mo041 | h | Oficial 1ª construcción de obra civil. (mano de obra) | 0.520 | 17.64 | 9.17 |
| mo087 | h | Ayudante construcción de obra civil. (mano de obra) | 0.520 | 16.95 | 8.81 |
| % | % | Costes directos complementarios | 2 % | 240.85 | 4.82 |
|  |  | Costes directos |  |  | 245.67 |
