# Barrera acústica de 2 m de altura

- Propiedad del archivo: CYPE INGENIEROS, S.A.
- Formato: FIEBDC-3/2002
- Ámbito geográfico: Región de Murcia
- Divisa: EUR
- Costes indirectos: 3.00 %
- IVA: 21.00 %

**UTP020** m² Barrera acústica de 2 m de altura, 5 m de separación entre postes, prevista para soportar hasta 75 kg/m² de sobrecarga máxima debida a la acción del viento, realizada con paneles machihembrados de sectorización de acero con un aislamiento a ruido aéreo de 37 dB según UNE-EN 1793-2 "ACH", de 100 mm de espesor y 1150 mm de anchura, Euroclase A2-s1, d0 de reacción al fuego según UNE-EN 13501-1, resistencia al fuego EI 120 según UNE-EN 1366-1, formados por dos paramentos de chapa de acero estándar, revestida por su cara exterior con una capa de poliéster de 25 micras de espesor, de espesor exterior 0,5 mm y espesor interior 0,5 mm y alma aislante de lana de roca de densidad media 55 kg/m³, instalados por encaje y deslizamiento sobre postes de perfil laminado en caliente, soldados a placas de anclaje con pernos, fijadas a zapatas de cimentación de hormigón HA-25/B/20/IIa y acero corrugado.
Suministro y colocación de barrera acústica de 2 m de altura, 5 m de separación entre postes, prevista para soportar hasta 75 kg/m² de sobrecarga máxima debida a la acción del viento, realizada con paneles machihembrados de sectorización de acero con un aislamiento a ruido aéreo de 37 dB según UNE-EN 1793-2 "ACH", de 100 mm de espesor y 1150 mm de anchura, Euroclase A2-s1, d0 de reacción al fuego según UNE-EN 13501-1, resistencia al fuego EI 120 según UNE-EN 1366-1, formados por dos paramentos de chapa de acero estándar, revestida por su cara exterior con una capa de poliéster de 25 micras de espesor, de espesor exterior 0,5 mm y espesor interior 0,5 mm y alma aislante de lana de roca de densidad media 55 kg/m³, remates y accesorios, instalados por encaje y deslizamiento sobre postes de perfil laminado en caliente, soldados a placas de anclaje con pernos, fijadas a zapatas de cimentación de hormigón HA-25/B/20/IIa y acero corrugado. Incluso p/p de compactación y curado del hormigón, alambre de atar, corte y doblado de las barras corrugadas de acero, taladro central de las placas, preparación de bordes, biselado alrededor del taladro para mejorar la unión del perno a la cara superior de la placa, soldaduras, cortes, pletinas, piezas especiales, mortero sin retracción para retacado de placas, despuntes y reparación en obra de cuantos desperfectos se originen por razones de transporte, manipulación o montaje. Sin incluir la excavación.
Incluye: Corte y doblado de la armadura. Montaje y colocación de la armadura. Sujeción de la armadura. Vertido y compactación del hormigón. Replanteo y marcado de los ejes de las placas de anclaje. Colocación y fijación provisional de las placas de anclaje. Aplomado y nivelación de las placas de anclaje. Curado del hormigón. Replanteo y marcado de los ejes de los postes. Colocación y fijación provisional de los postes. Aplomado y nivelación de los postes. Ejecución de las uniones del poste. Reparación de defectos superficiales. Instalación de los paneles por encaje y deslizamiento sobre los postes ya nivelados. Limpieza final.
Criterio de medición de proyecto: Superficie medida en proyección vertical, según documentación gráfica de Proyecto.
Criterio de medición de obra: Se medirá, en proyección vertical, la superficie realmente ejecutada según especificaciones de Proyecto.

| Código | Ud | Descripción | Rendimiento | Precio | Importe |
|---|---|---|---|---|---|
| mt07aco010a | kg | Ferralla elaborada en taller industrial con acero en barras corrugadas, UNE-EN 10080 B 400 S, de varios diámetros. (material) | 5.100 | 0.79 | 4.03 |
| mt08var050 | kg | Alambre galvanizado para atar, de 1,30 mm de diámetro. (material) | 0.018 | 1.10 | 0.02 |
| mt10haf010nga | m³ | Hormigón HA-25/B/20/IIa, fabricado en central. (material) | 0.303 | 65.35 | 19.80 |
| mt07ala011d | kg | Pletina de acero laminado UNE-EN 10025 S275JR, para aplicaciones estructurales. (material) | 2.053 | 1.34 | 2.75 |
| mt07ala010h | kg | Acero laminado UNE-EN 10025 S275JR, en perfiles laminados en caliente, piezas simples, para aplicaciones estructurales. (material) | 12.750 | 0.99 | 12.62 |
| mt12ppa030d | m² | Panel machihembrado de sectorización para barrera acústica de acero con un aislamiento a ruido aéreo de 37 dB según UNE-EN 1793-2 "ACH", de 100 mm de espesor y 1150 mm de anchura, Euroclase A2-s1, d0 de reacción al fuego según UNE-EN 13501-1, resistencia al fuego EI 120 según UNE-EN 1366-1, formado por dos paramentos de chapa de acero estándar, revestida por su cara exterior con una capa de poliéster de 25 micras de espesor, de espesor exterior 0,5 mm y espesor interior 0,5 mm y alma aislante de lana de roca de densidad media 55 kg/m³, remates y accesorios. (material) | 1.000 | 32.79 | 32.79 |
| mq08sol020 | h | Equipo y elementos auxiliares para soldadura eléctrica. (maquinaria) | 0.023 | 3.10 | 0.07 |
| mo045 | h | Oficial 1ª estructurista, en trabajos de puesta en obra del hormigón. (mano de obra) | 0.018 | 18.52 | 0.33 |
| mo092 | h | Ayudante estructurista, en trabajos de puesta en obra del hormigón. (mano de obra) | 0.105 | 17.80 | 1.87 |
| mo043 | h | Oficial 1ª ferrallista. (mano de obra) | 0.011 | 18.52 | 0.20 |
| mo090 | h | Ayudante ferrallista. (mano de obra) | 0.016 | 17.80 | 0.28 |
| mo047 | h | Oficial 1ª montador de estructura metálica. (mano de obra) | 0.270 | 18.52 | 5.00 |
| mo094 | h | Ayudante montador de estructura metálica. (mano de obra) | 0.270 | 17.80 | 4.81 |
| mo041 | h | Oficial 1ª construcción de obra civil. (mano de obra) | 0.115 | 17.64 | 2.03 |
| mo087 | h | Ayudante construcción de obra civil. (mano de obra) | 0.115 | 16.95 | 1.95 |
| % | % | Costes directos complementarios | 2 % | 88.55 | 1.77 |
|  |  | Costes directos |  |  | 90.32 |
