# Rehabilitación energética de fachada

- Propiedad del archivo: CYPE INGENIEROS, S.A.
- Formato: FIEBDC-3/2002
- Ámbito geográfico: Región de Murcia
- Divisa: EUR
- Costes indirectos: 3.00 %
- IVA: 21.00 %

**ZFF020** m² Rehabilitación energética de fachada, mediante aislamiento térmico por el exterior, con el sistema Isofex "ISOVER", compuesto por: panel rígido de lana de roca volcánica de alta densidad, no revestido, Isofex "ISOVER", de 100 mm de espesor, fijado al soporte mediante mortero polimérico de altas prestaciones, Weber.therm Base, "WEBER CEMARKSA", color gris y fijaciones mecánicas con taco de expansión y clavo de polipropileno; capa de regularización de mortero polimérico de altas prestaciones, Weber.therm Base, "WEBER CEMARKSA", color gris, armado con malla de fibra de vidrio, de 10x10 mm de luz de malla, antiálcalis, de 200 a 250 g/m² de masa superficial y 750 a 900 micras de espesor; revestimiento formado por mortero monocapa de ligantes mixtos, para la impermeabilización y decoración de fachadas, Weber.pral Clima "WEBER CEMARKSA", acabado raspado, color Polar.
Rehabilitación energética de fachada, mediante aislamiento térmico por el exterior, con el sistema Isofex "ISOVER", compuesto por: panel rígido de lana de roca volcánica de alta densidad, no revestido, Isofex "ISOVER", de 100 mm de espesor, fijado al soporte mediante mortero polimérico de altas prestaciones, Weber.therm Base, "WEBER CEMARKSA", color gris y fijaciones mecánicas con taco de expansión y clavo de polipropileno; capa de regularización de mortero polimérico de altas prestaciones, Weber.therm Base, "WEBER CEMARKSA", color gris, armado con malla de fibra de vidrio, de 10x10 mm de luz de malla, antiálcalis, de 200 a 250 g/m² de masa superficial y 750 a 900 micras de espesor; revestimiento formado por mortero monocapa de ligantes mixtos, para la impermeabilización y decoración de fachadas, Weber.pral Clima "WEBER CEMARKSA", acabado raspado, color Polar. Incluso p/p de colocación de perfiles de arranque de aluminio, de 100 mm de anchura, colocación de perfiles de esquina de PVC, con malla incorporada, formación de juntas, rincones, maestras, aristas, mochetas, jambas y dinteles y remates en los encuentros con paramentos, revestimientos u otros elementos recibidos en su superficie.
Incluye: Colocación del perfil de arranque. Corte y preparación del aislamiento. Colocación del aislamiento sobre el paramento. Resolución de los puntos singulares. Aplicación del mortero base y colocación de la malla de fibra de vidrio en la capa de regularización. Aplicación del mortero monocapa.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mop080j | m | Perfil de arranque de aluminio, de 100 mm de anchura, para nivelación y soporte de los paneles aislantes de los sistemas de aislamiento térmico por el exterior sobre la línea de zócalo. (material) | 0.600 | 21.00 | 12.60 |
| mt28mpc020a | kg | Mortero polimérico de altas prestaciones, para la fijación y regularización de placas de aislamiento térmico, Weber.therm Base "WEBER CEMARKSA", color gris, compuesto de cemento gris, resinas hidrófugas redispersables, áridos de granulometría compensada, aditivos y cargas minerales. Según UNE-EN 998-1. (material) | 4.750 | 0.68 | 3.23 |
| mt16lri100v | m² | Panel rígido de lana de roca volcánica de alta densidad, no revestido, Isofex "ISOVER", de 100 mm de espesor, según UNE-EN 13162, resistencia térmica 2,75 m²K/W, conductividad térmica 0,036 W/(mK), Euroclase A1 de reacción al fuego, de aplicación como aislante térmico y acústico en sistemas compuestos de aislamiento por el exterior de fachadas. (material) | 1.050 | 21.45 | 22.52 |
| mt16aaa021a | Ud | Taco de expansión y clavo de polipropileno, con aro de estanqueidad, para fijación mecánica de paneles aislantes. (material) | 6.000 | 0.08 | 0.48 |
| mt28mpc020a | kg | Mortero polimérico de altas prestaciones, para la fijación y regularización de placas de aislamiento térmico, Weber.therm Base "WEBER CEMARKSA", color gris, compuesto de cemento gris, resinas hidrófugas redispersables, áridos de granulometría compensada, aditivos y cargas minerales. Según UNE-EN 998-1. | 6.000 | 0.68 | 4.08 |
| mt28mop070d | m | Perfil de esquina de PVC con malla, para remate lateral. (material) | 0.300 | 3.10 | 0.93 |
| mt28mon040a | m² | Malla de fibra de vidrio, de 10x10 mm de luz de malla, antiálcalis, de 200 a 250 g/m² de masa superficial y 750 a 900 micras de espesor, con 25 kp/cm² de resistencia a tracción, para armar morteros monocapa. (material) | 1.050 | 2.41 | 2.53 |
| mt28mpc010aa1a | kg | Mortero monocapa de ligantes mixtos, para la impermeabilización y decoración de fachadas, Weber.pral Clima "WEBER CEMARKSA", acabado raspado, color Polar, compuesto de cemento blanco, cal, resinas hidrófugas redispersables, áridos de granulometría compensada, aditivos orgánicos y pigmentos minerales. Según UNE-EN 998-1. (material) | 14.500 | 0.63 | 9.14 |
| mo054 | h | Oficial 1ª montador de aislamientos. (mano de obra) | 0.109 | 17.97 | 1.96 |
| mo101 | h | Ayudante montador de aislamientos. (mano de obra) | 0.109 | 16.69 | 1.82 |
| mo039 | h | Oficial 1ª revocador. (mano de obra) | 0.656 | 17.39 | 11.41 |
| mo079 | h | Ayudante revocador. (mano de obra) | 0.656 | 16.69 | 10.95 |
| % | % | Costes directos complementarios | 2 % | 81.65 | 1.63 |
|  |  | Costes directos |  |  | 83.28 |
