# Sistema "ROCKWOOL" de aislamiento térmico por el interior de cubiertas inclinadas sobre espacio no habitable

- Propiedad del archivo: CYPE INGENIEROS, S.A.
- Formato: FIEBDC-3/2002
- Ámbito geográfico: Región de Murcia
- Divisa: EUR
- Costes indirectos: 3.00 %
- IVA: 21.00 %

**ZHB010** m² Sistema "ROCKWOOL" de aislamiento térmico por el interior de cubiertas inclinadas sobre espacio no habitable, formado por lana de roca, suministrada a granel, ligeramente impregnada de resina fenólica, Rockprime 004 "ROCKWOOL", según UNE-EN 13162, proyectada "in situ", de 135 mm de espesor.
Suministro y colocación de sistema "ROCKWOOL" de aislamiento térmico por el interior de cubiertas inclinadas sobre espacio no habitable, formado por lana de roca, suministrada a granel, ligeramente impregnada de resina fenólica, Rockprime 004 "ROCKWOOL", según UNE-EN 13162, proyectada "in situ", de 135 mm de espesor, resistencia térmica 3 m²K/W, conductividad térmica 0,042 W/(mK) y posterior sellado de todas las uniones entre paneles con cinta de sellado de juntas. Incluso p/p de cortes y limpieza.
Incluye: Limpieza del supradós del forjado. Proyección mecánica del aislamiento.
Criterio de medición de proyecto: Superficie medida según documentación gráfica de Proyecto.
Criterio de medición de obra: Se medirá la superficie realmente ejecutada según especificaciones de Proyecto.

| Código | Ud | Descripción | Rendimiento | Precio | Importe |
|---|---|---|---|---|---|
| mt16lrw010Hb | m² | Lana de roca, suministrada a granel, ligeramente impregnada de resina fenólica, Rockprime 004 "ROCKWOOL", según UNE-EN 13162, proyectada "in situ", de 135 mm de espesor, resistencia térmica 3 m²K/W, conductividad térmica 0,042 W/(mK), densidad 21 kg/m³, calor específico 840 J/kgK y factor de resistencia a la difusión del vapor de agua 1,3. (material) | 1.100 | 6.75 | 7.43 |
| mq08mpa030 | h | Maquinaria para proyección de productos aislantes. (maquinaria) | 0.117 | 15.25 | 1.78 |
| mo054 | h | Oficial 1ª montador de aislamientos. (mano de obra) | 0.083 | 18.23 | 1.51 |
| mo101 | h | Ayudante montador de aislamientos. (mano de obra) | 0.083 | 16.95 | 1.41 |
| % | % | Costes directos complementarios | 2 % | 12.13 | 0.24 |
|  |  | Costes directos |  |  | 12.37 |
