# Rehabilitación energética de fachada, con aislamiento térmico y revestimiento exterior de fachada ventilada de placas laminadas compactas de alta presión (HPL)

- Propiedad del archivo: CYPE Ingenieros S.A.
- Formato: FIEBDC-3/2016
- Programa: Generador de precios de la construcción. CYPE Ingenieros, S.A.
- Fecha: 04/10/2024
- Ámbito geográfico: Región de Murcia
- Divisa: EUR
- Costes indirectos: 3 %
- IVA: 21 %

## Z Rehabilitación energética

### ZV Cerramientos verticales: fachadas ventiladas

#### ZVA Fachadas ventiladas de placas laminadas compactas de alta presión (HPL)

**ZVA005** m² Rehabilitación energética de fachada, con aislamiento térmico y revestimiento exterior de fachada ventilada de placas laminadas compactas de alta presión (HPL).
Rehabilitación energética de fachada. AISLAMIENTO TÉRMICO: panel de lana mineral, según UNE-EN 13162, de 40 mm de espesor, revestido por una de sus caras con un velo negro, resistencia térmica 1,25 m²K/W, conductividad térmica 0,032 W/(mK), colocado a tope, con fijaciones mecánicas sobre fachada existente; REVESTIMIENTO EXTERIOR DE FACHADA VENTILADA: de placas laminadas compactas de alta presión (HPL), de 1400x600x6 mm, acabado mate, color a elegir, con el precio incrementado el 5% en concepto de piezas especiales para la resolución de puntos singulares; colocación mediante el sistema de fijación vista con remaches ciegos, sobre subestructura soporte de aleación de aluminio EN AW-6060 T5. Incluso cinta autoadhesiva para sellado de juntas entre paneles aislantes y tirafondos y anclajes mecánicos de expansión de acero inoxidable A2, para la fijación de la subestructura soporte a la hoja principal de fábrica.
Criterio de valoración económica: El precio no incluye la preparación de la superficie soporte.
Incluye: Replanteo del aislamiento. Corte y preparación del aislamiento. Fijación del aislamiento. Replanteo de las juntas de dilatación y paños de trabajo. Replanteo del despiece del revestimiento y de los puntos de anclaje de la subestructura soporte. Fijación de la subestructura soporte a la hoja principal y al forjado. Preparación del revestimiento. Aplomado, nivelación y alineación del revestimiento. Fijación definitiva del revestimiento a la subestructura soporte. Realización de todos los trabajos necesarios para la resolución de los huecos.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt16lva070b | m² | Panel de lana mineral, según UNE-EN 13162, de 40 mm de espesor, revestido por una de sus caras con un velo negro, resistencia térmica 1,25 m²K/W, conductividad térmica 0,032 W/(mK), Euroclase A1 de reacción al fuego según UNE-EN 13501-1, capacidad de absorción de agua a corto plazo <=1 kg/m² y factor de resistencia a la difusión del vapor de agua 1. (material) | 1.05 | 9.89 | 10.385 |
| mt16aaa020ab | Ud | Fijación mecánica para paneles aislantes de lana mineral, colocados directamente sobre la superficie soporte. (material) | 4 | 0.2 | 0.800 |
| mt16aaa030 | m | Cinta autoadhesiva para sellado de juntas. (material) | 0.44 | 0.3 | 0.132 |
| mt12prg010ihab | m² | Placa laminada compacta de alta presión (HPL), de 1400x600x6 mm, acabado mate, color a elegir, Euroclase B-s2, d0 de reacción al fuego, según UNE-EN 13501-1, a base de resinas termoendurecibles que no contienen urea-formaldehído, reforzada de forma homogénea con fibras de madera certificada FSC o PEFC, con superficie decorativa no melamínica y propiedades antigraffiti durante toda su vida útil, tipo EDF según UNE-EN 438-2, con resistencia a los rayos ultravioleta no inferior a 4-5 al contrastar con la escala de grises de UNE-EN 20105-A-02; con el precio incrementado el 5% en concepto de piezas especiales para la resolución de puntos singulares. (material) | 1 | 52.5 | 52.500 |
| mt12prg020m | m² | Subestructura soporte, para la sustentación del revestimiento exterior de placas laminadas compactas de alta presión (HPL), mediante el sistema de fijación vista con remaches ciegos, formada por: perfiles verticales en T de 110x52x2 mm y en L de 50x42x2 mm, de aluminio de aleación 6060 con tratamiento térmico T5 y escuadras de carga de 150x40 mm y escuadras de apoyo de 80x40 mm, de aluminio de aleación 6060 con tratamiento térmico T5; con remaches ciegos, de aluminio o de acero inoxidable A2 o A4, para la fijación del revestimiento a la subestructura soporte; tirafondos de acero inoxidable A2 y tacos de nylon para la fijación de los perfiles de la subestructura a la hoja principal de fábrica, y anclajes mecánicos de expansión, de acero inoxidable A2 para la fijación de los perfiles al forjado. (material) | 1 | 33.66 | 33.660 |
| mo054 | h | Oficial 1ª montador de aislamientos. (mano de obra) | 0.137 | 23.16 | 3.173 |
| mo101 | h | Ayudante montador de aislamientos. (mano de obra) | 0.137 | 21.78 | 2.984 |
| mo052 | h | Oficial 1ª montador de sistemas de fachadas prefabricadas. (mano de obra) | 0.962 | 23.16 | 22.280 |
| mo099 | h | Ayudante montador de sistemas de fachadas prefabricadas. (mano de obra) | 0.962 | 21.78 | 20.952 |
| % | % | Costes directos complementarios | 3 % | 146.866 | 4.406 |
|  |  | Costes directos |  |  | 151.272 |

Residuos:
- colocación: mt16lva070b; factor de residuo 0.0472725
- colocación: mt16aaa030 Cinta autoadhesiva para sellado de juntas; factor de residuo 0.07
- colocación: mt12prg010ihab; factor de residuo 0.024
- colocación: mt12prg020m; factor de residuo 0.024

## Recursos

**mt16lva070b** m² Panel de lana mineral
Datos técnicos: Coste energético 64.882 MJ; Emisión de CO2 3.173 kg; Código LER 17 06 04; Masa del elemento 1.6 kg; Volumen 0.002667 m3
Residuos:
- embalaje: re170203 Plástico. (componente de residuo); rendimiento 0.024 kg; Código LER 17 02 03; Masa del elemento 1 kg; Volumen 0.001667 m3

**mt16aaa020ab** Ud Fijación mecánica para paneles aislantes de lana mineral, colocados directamente sobre la superficie soporte
Datos técnicos: Coste energético 0.233 MJ; Emisión de CO2 0.071 kg
Residuos:
- embalaje: re150101 Envases de papel y cartón. (componente de residuo); rendimiento 0.072 kg; Código LER 15 01 01; Masa del elemento 1 kg; Volumen 0.001333 m3

**mt16aaa030** m Cinta autoadhesiva para sellado de juntas
Datos técnicos: Coste energético 0.339 MJ; Emisión de CO2 0.017 kg; Código LER 17 06 04; Masa del elemento 0.0025 kg; Volumen 0.000004 m3
Residuos:
- embalaje: re170203 Plástico; rendimiento 0.001 kg

**mt12prg010ihab** m² Placa laminada compacta de alta presión (HPL)
Datos técnicos: Coste energético 573.745 MJ; Emisión de CO2 14.815 kg; Código LER 17 09 04; Masa del elemento 8.1 kg; Volumen 0.0054 m3
Residuos:
- embalaje: re170203 Plástico; rendimiento 0.032 kg

**mt12prg020m** m² Subestructura soporte
Datos técnicos: Coste energético 337.981 MJ; Emisión de CO2 24.826 kg; Código LER 17 04 02; Masa del elemento 3 kg; Volumen 0.002 m3
Residuos:
- embalaje: re170203 Plástico; rendimiento 0.022 kg
