# Entibaciones metálicas en pozos y zanjas

- Propiedad del archivo: CYPE INGENIEROS, S.A.
- Formato: FIEBDC-3/2002
- Ámbito geográfico: Región de Murcia
- Divisa: EUR
- Costes indirectos: 3.00 %
- IVA: 21.00 %

## A Acondicionamiento del terreno

### AC Movimiento de tierras en obra civil

#### ACB Entibaciones

**ACB020** m² Entibaciones metálicas en pozos y zanjas.
Apuntalamiento y entibación cuajada para una protección del 100%, mediante módulos metálicos, compuestos por paneles de chapa de acero y codales extensibles, amortizables en 200 usos, en zanjas, de hasta 3 m de profundidad y de hasta 1 m de anchura.
Incluye: Montaje de los módulos metálicos fuera de la zanja. Descenso y colocación de los módulos metálicos en la zanja, con medios mecánicos. Elevación de los módulos metálicos fuera de la zanja. Desmontaje de los módulos metálicos.
Criterio de medición de proyecto: Superficie que corre peligro de desprendimiento, que puede ser una parte o el total de cada una de las paredes de la excavación, medida según documentación gráfica de Proyecto.
Criterio de medición de obra: Se medirá la superficie realmente entibada según especificaciones de Proyecto.

| Código | Ud | Descripción | Rendimiento | Precio | Importe |
|---|---|---|---|---|---|
| mt08ett020a | m² | Módulo metálico, compuesto por paneles de chapa de acero y codales extensibles, para apuntalamiento y entibación de excavaciones de hasta 3 m de profundidad y hasta 1 m de anchura. (material) | 0.005 | 237.02 | 1.19 |
| mq01exn020b | h | Retroexcavadora hidráulica sobre neumáticos, de 115 kW. (maquinaria) | 0.165 | 55.43 | 9.15 |
| mo041 | h | Oficial 1ª construcción de obra civil. (mano de obra) | 0.131 | 22.53 | 2.95 |
| mo087 | h | Ayudante construcción de obra civil. (mano de obra) | 0.263 | 21.78 | 5.73 |
| % | % | Costes directos complementarios | 2 % | 19.02 | 0.38 |
|  |  | Costes directos |  |  | 19.40 |
