# Excavación de zanjas, con explosivos

- Propiedad del archivo: CYPE INGENIEROS, S.A.
- Formato: FIEBDC-3/2002
- Ámbito geográfico: Región de Murcia
- Divisa: EUR
- Costes indirectos: 3.00 %
- IVA: 21.00 %

## A Acondicionamiento del terreno

### AC Movimiento de tierras en obra civil

#### ACE Excavaciones

**ACE042** m³ Excavación de zanjas, con explosivos.
Excavación de zanjas en roca, de hasta 1,25 m de profundidad máxima, con explosivos y compresor con martillo neumático, y carga sobre camión.
Criterio de valoración económica: El precio no incluye el transporte de los materiales excavados.
Incluye: Replanteo de los barrenos. Perforación de los barrenos. Transporte y preparación de los explosivos. Colocación de los explosivos. Detonación de los explosivos. Control posterior a la explosión. Extracción de los productos resultantes. Carga mecánica a camión.
Criterio de medición de proyecto: Volumen medido sobre los perfiles de los planos topográficos de Proyecto, que definen el movimiento de tierras a realizar en obra.
Criterio de medición de obra: Se medirá el volumen excavado sobre los perfiles transversales del terreno, una vez comprobado que dichos perfiles son los correctos según especificaciones de Proyecto, sin incluir los incrementos por excesos de excavación no autorizados, ni el relleno necesario para reconstruir la sección teórica por defectos imputables al Contratista. Se medirá la excavación una vez realizada y antes de que sobre ella se efectúe ningún tipo de relleno. Si el Contratista cerrase la excavación antes de conformada la medición, se entenderá que se aviene a lo que unilateralmente determine el director de la ejecución de la obra.

| Código | Ud | Descripción | Rendimiento | Precio | Importe |
|---|---|---|---|---|---|
| mt08exg030 | kg | Goma-2 ECO, incluso p/p de detonador, cordón detonante y otros accesorios de voladura. (material) | 0.600 | 5.17 | 3.10 |
| mq05mai030 | h | Martillo neumático. (maquinaria) | 0.748 | 4.66 | 3.49 |
| mq05pdm110 | h | Compresor portátil diesel media presión 10 m³/min. (maquinaria) | 0.748 | 7.90 | 5.91 |
| mq01ret020b | h | Retrocargadora sobre neumáticos, de 70 kW. (maquinaria) | 0.297 | 41.71 | 12.39 |
| mo002 | h | Oficial 1ª artillero. (mano de obra) | 0.037 | 22.53 | 0.83 |
| mo041 | h | Oficial 1ª construcción de obra civil. (mano de obra) | 0.164 | 22.53 | 3.69 |
| mo087 | h | Ayudante construcción de obra civil. (mano de obra) | 0.328 | 21.78 | 7.14 |
| % | % | Costes directos complementarios | 2 % | 36.55 | 0.73 |
|  |  | Costes directos |  |  | 37.28 |
