# Estabilización de taludes mediante la proyección por vía húmeda de hormigón

- Propiedad del archivo: CYPE INGENIEROS, S.A.
- Formato: FIEBDC-3/2002
- Ámbito geográfico: Región de Murcia
- Divisa: EUR
- Costes indirectos: 3.00 %
- IVA: 21.00 %

## A Acondicionamiento del terreno

### AC Movimiento de tierras en obra civil

#### ACV Estabilización y revegetación de taludes

**ACV001** m² Estabilización de taludes mediante la proyección por vía húmeda de hormigón.
Estabilización de taludes mediante la proyección por vía húmeda de hormigón, HM-D-400/F/12/XC2, de 10 cm de espesor total en capas sucesivas.
Incluye: Preparación de la superficie soporte. Regulación de la uniformidad de la presión del aire y de la velocidad. Regulación del contenido de agua. Proyección del material, manteniendo la boquilla a la distancia adecuada. Retirada y carga de los productos de rebote y de los restos generados.
Criterio de medición de proyecto: Superficie medida en proyección vertical, según documentación gráfica de Proyecto.
Criterio de medición de obra: Se medirá, en proyección vertical, la superficie realmente ejecutada según especificaciones de Proyecto.

| Código | Ud | Descripción | Rendimiento | Precio | Importe |
|---|---|---|---|---|---|
| mt10hal200b | m³ | Hormigón para proyectar, HM-D-400/F/12/XC2, fabricado en central. (material) | 0.130 | 100.63 | 13.08 |
| mq06gun010 | h | Gunitadora de hormigón por vía húmeda 33 kW. (maquinaria) | 0.165 | 35.69 | 5.89 |
| mq07cce010b | h | Camión con cesta elevadora de brazo articulado de 18 m de altura máxima de trabajo y 260 kg de carga máxima. (maquinaria) | 0.022 | 59.65 | 1.31 |
| mo041 | h | Oficial 1ª construcción de obra civil. (mano de obra) | 0.876 | 22.53 | 19.74 |
| mo087 | h | Ayudante construcción de obra civil. (mano de obra) | 0.525 | 21.78 | 11.43 |
| % | % | Costes directos complementarios | 2 % | 51.45 | 1.03 |
|  |  | Costes directos |  |  | 52.48 |
