# Estabilización y revegetación de taludes. Sistema Tecroc Verde "PROJAR"

- Propiedad del archivo: CYPE INGENIEROS, S.A.
- Formato: FIEBDC-3/2002
- Ámbito geográfico: Región de Murcia
- Divisa: EUR
- Costes indirectos: 3.00 %
- IVA: 21.00 %

## A Acondicionamiento del terreno

### AC Movimiento de tierras en obra civil

#### ACV Estabilización y revegetación de taludes

**ACV060** m² Estabilización y revegetación de taludes. Sistema Tecroc Verde "PROJAR".
Estabilización y revegetación de taludes en terrenos rocosos, sistema Tecroc Verde "PROJAR", compuesto por: doble geomalla con estructura tridimensional, a base de polipropileno y polietileno de alta densidad (HDPE), Trinter "PROJAR", color negro, fijación con piquetas de anclaje y anclajes mecánicos de expansión, al terreno; malla de triple torsión, hexagonal, 8x10-16, de alambre galvanizado de 2,70 mm de diámetro, fijación con barras corrugadas de acero y proyección de una capa de mezcla de semillas y sustrato, Soliq "PROJAR" de 80 mm de espesor con hidrosembradora.
Criterio de valoración económica: El precio no incluye el perfilado, la excavación de la zanja de coronación ni la instalación de riego por goteo.
Incluye: Colocación de la geomalla. Colocación de las piquetas de anclaje. Ejecución de la perforación. Introducción del anclaje. Aplicación del par de apriete con llave dinamométrica. Colocación y fijación de la malla de triple torsión. Proyección de semillas y sustrato.
Criterio de medición de proyecto: Superficie medida en proyección vertical, según documentación gráfica de Proyecto.
Criterio de medición de obra: Se medirá, en proyección vertical, la superficie realmente ejecutada según especificaciones de Proyecto.

| Código | Ud | Descripción | Rendimiento | Precio | Importe |
|---|---|---|---|---|---|
| mt48mae010g | m² | Geomalla con estructura tridimensional, a base de polipropileno y polietileno de alta densidad (HDPE), Trinter "PROJAR", color negro, estable a los rayos UV, de 25 mm de espesor, de 10x10 mm de luz de malla y de 280 g/m² de masa superficial, elongación hasta rotura 20% y 3 N/cm² de resistencia a tracción, suministrada en rollos de 2x25 m. (material) | 2.300 | 6.60 | 15.18 |
| mt48mae015a | Ud | Piqueta de anclaje de acero corrugado, en forma de U, de 200x80x200 mm y 8 mm de diámetro. (material) | 1.500 | 1.02 | 1.53 |
| mt26aaa022a | Ud | Anclaje mecánico con taco de expansión de acero galvanizado, placa de 10x10 cm, tuerca y arandela. (material) | 0.500 | 1.50 | 0.75 |
| mt07ame510j | m² | Malla de triple torsión, hexagonal, 8x10-16, de alambre galvanizado de 2,7 mm de diámetro, para protección de taludes. (material) | 1.150 | 2.72 | 3.13 |
| mt50spl130b | m | Cable flexible de acero galvanizado, de 16 mm de diámetro, compuesto por 7 cordones de 19 hilos, incluso prensado terminal con casquillo de cobre y guardacable en un extremo. (material) | 0.200 | 4.12 | 0.82 |
| mt07aco010g | kg | Acero en barras corrugadas, UNE-EN 10080 B 500 S, suministrado en obra en barras sin elaborar, de varios diámetros. (material) | 0.025 | 1.25 | 0.03 |
| mt48sap020h | m³ | Mezcla de semillas 30 g/m² y sustrato, Soliq "PROJAR" compuesto de turba Landscaping 55,68 l/m², fibras de madera Ecofibra 1012 g/m², Wood Peat 828 g/m² y Ecoflex 200 g/m², estabilizantes Stable Plus 400 g/m², ácidos húmicos fúlvicos Humipro 20 cm³/m², abono Azolon 20 g/m² y Topmix 1000 g/m², arcilla Bara-Clay 2500 g/m² y retenedor de agua Stockosorb 200 g/m². (material) | 0.080 | 230.83 | 18.47 |
| mq09hds010 | h | Hidrosembradora con depósito de 2,5 m³ de capacidad, sobre camión. (maquinaria) | 0.050 | 38.54 | 1.93 |
| mo041 | h | Oficial 1ª construcción de obra civil. (mano de obra) | 1.456 | 22.53 | 32.80 |
| mo087 | h | Ayudante construcción de obra civil. (mano de obra) | 0.854 | 21.78 | 18.60 |
| mo040 | h | Oficial 1ª jardinero. (mano de obra) | 0.066 | 22.53 | 1.49 |
| mo086 | h | Ayudante jardinero. (mano de obra) | 0.050 | 21.78 | 1.09 |
| % | % | Costes directos complementarios | 2 % | 95.82 | 1.92 |
|  |  | Costes directos |  |  | 97.74 |
