# Depósito de infiltración con módulos de drenaje de polipropileno

- Propiedad del archivo: CYPE INGENIEROS, S.A.
- Formato: FIEBDC-3/2002
- Ámbito geográfico: Región de Murcia
- Divisa: EUR
- Costes indirectos: 3.00 %
- IVA: 21.00 %

## A Acondicionamiento del terreno

### AU Drenajes

#### AUD Depósitos

**AUD010** m³ Depósito de infiltración con módulos de drenaje de polipropileno.
Depósito de infiltración para la acumulación temporal de aguas pluviales, formado por módulos rectangulares de drenaje de polipropileno con estructura tridimensional hueca, con un porcentaje de huecos del 95%, de 400x450x680 mm, resistencia a compresión 20 t/m², capacidad de drenaje horizontal 690 l/(m²·min), revestidos con geotextil de polipropileno, (500 g/m²).
Criterio de valoración económica: El precio no incluye la excavación ni el relleno.
Incluye: Replanteo. Colocación del geotextil. Colocación de los módulos.
Criterio de medición de proyecto: Volumen medido según documentación gráfica de Proyecto.
Criterio de medición de obra: Se medirá el volumen realmente ejecutado según especificaciones de Proyecto.

| Código | Ud | Descripción | Rendimiento | Precio | Importe |
|---|---|---|---|---|---|
| mt11cun150aa | Ud | Módulo rectangular de drenaje de polipropileno con estructura tridimensional hueca, con un porcentaje de huecos del 95%, de 400x450x680 mm, resistencia a compresión 20 t/m², capacidad de drenaje horizontal 690 l/(m²·min). (material) | 8.160 | 21.97 | 179.28 |
| mt14gso030fkJa | m² | Geotextil no tejido sintético, termosoldado, de polipropileno, con una resistencia a la tracción longitudinal de 35 kN/m, una resistencia a la tracción transversal de 45 kN/m, una apertura de cono al ensayo de perforación dinámica según UNE-EN ISO 13433 inferior a 0 mm, resistencia CBR a punzonamiento 1,8 kN y una masa superficial de 500 g/m², según UNE-EN 13252. (material) | 6.600 | 4.57 | 30.16 |
| mo041 | h | Oficial 1ª construcción de obra civil. (mano de obra) | 0.088 | 22.53 | 1.98 |
| mo087 | h | Ayudante construcción de obra civil. (mano de obra) | 0.088 | 21.78 | 1.92 |
| % | % | Costes directos complementarios | 2 % | 213.34 | 4.27 |
|  |  | Costes directos |  |  | 217.61 |
