# Cuneta vegetada. Sistema Trinter "PROJAR"

- Propiedad del archivo: CYPE INGENIEROS, S.A.
- Formato: FIEBDC-3/2002
- Ámbito geográfico: Región de Murcia
- Divisa: EUR
- Costes indirectos: 3.00 %
- IVA: 21.00 %

## A Acondicionamiento del terreno

### AU Drenajes

#### AUU Cunetas

**AUU055** m Cuneta vegetada. Sistema Trinter "PROJAR".
Cuneta vegetada de sección trapezoidal, de 400 cm de perímetro transversal, sistema Trinter "PROJAR", compuesto por: geomalla con estructura tridimensional, a base de polipropileno y polietileno de alta densidad (HDPE), Trinter "PROJAR", color negro, fijación con piquetas de anclaje, al terreno y proyección de una capa de mezcla de semillas y sustrato, Soliq "PROJAR" de 30 mm de espesor con hidrosembradora.
Criterio de valoración económica: El precio no incluye la excavación, el perfilado ni el relleno con material de drenaje.
Incluye: Colocación de la geomalla. Colocación de las piquetas de anclaje. Proyección de semillas y sustrato.
Criterio de medición de proyecto: Longitud medida según documentación gráfica de Proyecto.
Criterio de medición de obra: Se medirá la longitud realmente ejecutada según especificaciones de Proyecto.

| Código | Ud | Descripción | Rendimiento | Precio | Importe |
|---|---|---|---|---|---|
| mt48mae010g | m² | Geomalla con estructura tridimensional, a base de polipropileno y polietileno de alta densidad (HDPE), Trinter "PROJAR", color negro, estable a los rayos UV, de 25 mm de espesor, de 10x10 mm de luz de malla y de 280 g/m² de masa superficial, elongación hasta rotura 20% y 3 N/cm² de resistencia a tracción, suministrada en rollos de 2x25 m. (material) | 4.600 | 6.60 | 30.36 |
| mt48mae015a | Ud | Piqueta de anclaje de acero corrugado, en forma de U, de 200x80x200 mm y 8 mm de diámetro. (material) | 6.000 | 1.02 | 6.12 |
| mt48sap020f | m³ | Mezcla de semillas 30 g/m² y sustrato, Soliq "PROJAR" compuesto de turba Landscaping 20,88 l/m², fibras de madera Ecofibra 379,5 g/m² y Wood Peat 310,5 g/m², estabilizantes Stable Plus 150 g/m², ácidos húmicos fúlvicos Humipro 10 cm³/m², abono Azolon 40 g/m² y Topmix 375 g/m², arcilla Bara-Clay 937,5 g/m² y retenedor de agua Stockosorb 75 g/m². (material) | 0.100 | 234.64 | 23.46 |
| mq09hds010 | h | Hidrosembradora con depósito de 2,5 m³ de capacidad, sobre camión. (maquinaria) | 0.220 | 38.54 | 8.48 |
| mo041 | h | Oficial 1ª construcción de obra civil. (mano de obra) | 0.438 | 22.53 | 9.87 |
| mo087 | h | Ayudante construcción de obra civil. (mano de obra) | 0.219 | 21.78 | 4.77 |
| mo040 | h | Oficial 1ª jardinero. (mano de obra) | 0.219 | 22.53 | 4.93 |
| mo086 | h | Ayudante jardinero. (mano de obra) | 0.219 | 21.78 | 4.77 |
| % | % | Costes directos complementarios | 2 % | 92.76 | 1.86 |
|  |  | Costes directos |  |  | 94.62 |
