# Cimentación de muro de escollera

- Propiedad del archivo: CYPE INGENIEROS, S.A.
- Formato: FIEBDC-3/2002
- Ámbito geográfico: Región de Murcia
- Divisa: EUR
- Costes indirectos: 3.00 %
- IVA: 21.00 %

## C Cimentaciones

### CC Contenciones

#### CCE Muros de escollera

**CCE010** m³ Cimentación de muro de escollera.
Cimentación de muro de escollera, de bloques de piedra caliza, careada, colocados con retroexcavadora sobre cadenas con pinza para escollera y relleno de los huecos existentes entre los bloques con hormigón HM-20/P/40/X0 fabricado en central y vertido desde camión.
Incluye: Replanteo. Preparación de la superficie de apoyo. Colocación de los bloques de piedra. Vertido del hormigón. Retirada del material sobrante.
Criterio de medición de proyecto: Volumen medido sobre la sección teórica de cálculo, según documentación gráfica de Proyecto.
Criterio de medición de obra: Se medirá el volumen teórico ejecutado según especificaciones de Proyecto.

| Código | Ud | Descripción | Rendimiento | Precio | Importe |
|---|---|---|---|---|---|
| mt06psm020a | t | Bloque de piedra caliza, careada. (material) | 1.550 | 10.22 | 15.84 |
| mt10hmf010tMc | m³ | Hormigón HM-20/P/40/X0, fabricado en central. (material) | 0.330 | 82.49 | 27.22 |
| mq01exc020a | h | Retroexcavadora sobre cadenas, de 118 kW, con pinza para escollera. (maquinaria) | 0.506 | 131.34 | 66.46 |
| au00auh020 |  | Canaleta para vertido del hormigón. | 1.000 | 0.00 | 0.00 |
| au00auh040 |  | Vibrador de hormigón, eléctrico. | 1.000 | 0.00 | 0.00 |
| mo041 | h | Oficial 1ª construcción de obra civil. (mano de obra) | 0.411 | 22.53 | 9.26 |
| mo042 | h | Oficial 1ª estructurista. (mano de obra) | 0.104 | 23.46 | 2.44 |
| mo089 | h | Ayudante estructurista. (mano de obra) | 0.104 | 22.67 | 2.36 |
| mo113 | h | Peón ordinario construcción. (mano de obra) | 0.876 | 21.19 | 18.56 |
| % | % | Costes directos complementarios | 2 % | 142.14 | 2.84 |
|  |  | Costes directos |  |  | 144.98 |
