# Eliminación de marca vial tipo flecha o inscripción

- Propiedad del archivo: CYPE INGENIEROS, S.A.
- Formato: FIEBDC-3/2002
- Ámbito geográfico: Región de Murcia
- Divisa: EUR
- Costes indirectos: 3.00 %
- IVA: 21.00 %

## D Demoliciones

### DM Firmes y pavimentos

#### DMS Señalización viaria

**DMS030** m² Eliminación de marca vial tipo flecha o inscripción.
Eliminación de marca vial tipo flecha o inscripción, de pintura, mediante fresadora manual, y carga manual sobre camión o contenedor.
Incluye: Replanteo. Fresado del pavimento. Barrido mediante barredora mecánica. Limpieza de los restos de obra. Carga manual de escombros sobre camión o contenedor.
Criterio de medición de proyecto: Superficie medida según documentación gráfica de Proyecto.
Criterio de medición de obra: Se medirá la superficie realmente fresada según especificaciones de Proyecto.

| Código | Ud | Descripción | Rendimiento | Precio | Importe |
|---|---|---|---|---|---|
| mq06fre010 | h | Equipo de fresado manual para pavimento de hormigón, con sistema de aspiración. (maquinaria) | 0.099 | 6.45 | 0.64 |
| mq11bar010 | h | Barredora remolcada con motor auxiliar. (maquinaria) | 0.099 | 67.98 | 6.73 |
| mq04dua020a | h | Dumper de descarga frontal de 1,5 t de carga útil. (maquinaria) | 0.099 | 6.00 | 0.59 |
| mo087 | h | Ayudante construcción de obra civil. (mano de obra) | 0.296 | 21.78 | 6.45 |
| % | % | Costes directos complementarios | 2 % | 14.41 | 0.29 |
|  |  | Costes directos |  |  | 14.70 |
