# Demolición de pavimento exterior de aglomerado asfáltico

- Propiedad del archivo: CYPE INGENIEROS, S.A.
- Formato: FIEBDC-3/2002
- Ámbito geográfico: Región de Murcia
- Divisa: EUR
- Costes indirectos: 3.00 %
- IVA: 21.00 %

## D Demoliciones

### DM Firmes y pavimentos

#### DMX Pavimentos exteriores

**DMX030** m² Demolición de pavimento exterior de aglomerado asfáltico.
Demolición de pavimento de aglomerado asfáltico en calzada, con martillo neumático, y carga manual sobre camión o contenedor.
Criterio de valoración económica: El precio incluye el corte previo del contorno del pavimento, pero no incluye la demolición de la base soporte.
Incluye: Corte previo del contorno de la zona a demoler. Demolición del elemento. Fragmentación de los escombros en piezas manejables. Retirada y acopio de escombros. Limpieza de los restos de obra. Carga manual de escombros sobre camión o contenedor.
Criterio de medición de proyecto: Superficie medida según documentación gráfica de Proyecto.
Criterio de medición de obra: Se medirá la superficie realmente demolida según especificaciones de Proyecto.

| Código | Ud | Descripción | Rendimiento | Precio | Importe |
|---|---|---|---|---|---|
| mq05mai030 | h | Martillo neumático. (maquinaria) | 0.248 | 4.66 | 1.16 |
| mq05pdm110 | h | Compresor portátil diesel media presión 10 m³/min. (maquinaria) | 0.124 | 7.90 | 0.98 |
| mq11eqc010 | h | Cortadora de pavimento con arranque, desplazamiento y regulación del disco de corte manuales. (maquinaria) | 0.006 | 42.15 | 0.25 |
| mo112 | h | Peón especializado construcción. (mano de obra) | 0.089 | 21.72 | 1.93 |
| mo113 | h | Peón ordinario construcción. (mano de obra) | 0.217 | 21.19 | 4.60 |
| % | % | Costes directos complementarios | 2 % | 8.92 | 0.18 |
|  |  | Costes directos |  |  | 9.10 |
