# Desmontaje de hito o bolardo

- Propiedad del archivo: CYPE INGENIEROS, S.A.
- Formato: FIEBDC-3/2002
- Ámbito geográfico: Región de Murcia
- Divisa: EUR
- Costes indirectos: 3.00 %
- IVA: 21.00 %

## D Demoliciones

### DT Equipamiento urbano

#### DTM Mobiliario urbano

**DTM010** Ud Desmontaje de hito o bolardo.
Desmontaje de hito o bolardo de acero, con medios manuales, y carga manual sobre camión o contenedor.
Criterio de valoración económica: El precio incluye la reparación de desperfectos en la superficie de apoyo.
Incluye: Desmontaje del elemento. Reparación de la superficie de apoyo. Retirada y acopio del material desmontado. Limpieza de los restos de obra. Carga manual del material desmontado y restos de obra sobre camión o contenedor.
Criterio de medición de proyecto: Número de unidades previstas, según documentación gráfica de Proyecto.
Criterio de medición de obra: Se medirá el número de unidades realmente desmontadas según especificaciones de Proyecto.

| Código | Ud | Descripción | Rendimiento | Precio | Importe |
|---|---|---|---|---|---|
| mo087 | h | Ayudante construcción de obra civil. (mano de obra) | 0.156 | 21.78 | 3.40 |
| % | % | Costes directos complementarios | 2 % | 3.40 | 0.07 |
|  |  | Costes directos |  |  | 3.47 |
