# Transporte de mobiliario urbano

- Propiedad del archivo: CYPE INGENIEROS, S.A.
- Formato: FIEBDC-3/2002
- Ámbito geográfico: Región de Murcia
- Divisa: EUR
- Costes indirectos: 3.00 %
- IVA: 21.00 %

## D Demoliciones

### DT Equipamiento urbano

#### DTM Mobiliario urbano

**DTM100** m³ Transporte de mobiliario urbano.
Transporte de mobiliario urbano (aproximadamente 4 ud/m³) con un peso medio de hasta 500 kg/m³, mediante camión, a una distancia máxima de 5 km, y carga manual sobre camión o contenedor.
Incluye: Carga sobre camión. Transporte del material. Descarga de cada uno de los elementos. Acopio en la zona designada.
Criterio de medición de proyecto: Volumen medido según documentación gráfica de Proyecto.
Criterio de medición de obra: Se medirá el volumen realmente ejecutado según especificaciones de Proyecto.

| Código | Ud | Descripción | Rendimiento | Precio | Importe |
|---|---|---|---|---|---|
| mq04cap010a | h | Camión para transporte, de 12 t de carga. (maquinaria) | 0.289 | 81.26 | 23.48 |
| mo113 | h | Peón ordinario construcción. (mano de obra) | 0.115 | 21.19 | 2.44 |
| % | % | Costes directos complementarios | 2 % | 25.92 | 0.52 |
|  |  | Costes directos |  |  | 26.44 |
