# Transporte de residuos vegetales con camión

- Propiedad del archivo: CYPE INGENIEROS, S.A.
- Formato: FIEBDC-3/2002
- Ámbito geográfico: Región de Murcia
- Divisa: EUR
- Costes indirectos: 3.00 %
- IVA: 21.00 %

## G Gestión de residuos

### GV Gestión de residuos vegetales

#### GVA Transporte de residuos vegetales

**GVA020** m³ Transporte de residuos vegetales con camión.
Transporte con camión de residuos vegetales producidos durante los trabajos de limpieza de solares, poda y tala de árboles, a vertedero específico, situado a 20 km de distancia.
Criterio de valoración económica: El precio incluye el tiempo de espera en obra durante las operaciones de carga, el viaje de ida, la descarga y el viaje de vuelta, pero no incluye la carga en obra.
Criterio de medición de proyecto: Volumen teórico, estimado a partir del peso y la densidad aparente de los diferentes materiales que componen los residuos, según documentación gráfica de Proyecto.
Criterio de medición de obra: Se medirá, incluyendo el esponjamiento, el volumen de residuos realmente transportado según especificaciones de Proyecto.

| Código | Ud | Descripción | Rendimiento | Precio | Importe |
|---|---|---|---|---|---|
| mq04cap020oa | h | Camión de transporte de 15 t con una capacidad de 12 m³ y 2 ejes. (maquinaria) | 0.144 | 113.70 | 16.37 |
| % | % | Costes directos complementarios | 2 % | 16.37 | 0.33 |
|  |  | Costes directos |  |  | 16.70 |
