# Cuadro de baja tensión

- Propiedad del archivo: CYPE INGENIEROS, S.A.
- Formato: FIEBDC-3/2002
- Ámbito geográfico: Región de Murcia
- Divisa: EUR
- Costes indirectos: 3.00 %
- IVA: 21.00 %

## I Instalaciones

### IU Urbanas

#### IUC Centros de transformación

**IUC030** Ud Cuadro de baja tensión.
Cuadro de baja tensión con seccionamiento en cabecera mediante pletinas deslizantes, de 8 salidas con base portafusible vertical tripolar desconectable en carga. Incluso accesorios necesarios para su correcta instalación.
Incluye: Montaje, conexionado y comprobación de su correcto funcionamiento.
Criterio de medición de proyecto: Número de unidades previstas, según documentación gráfica de Proyecto.
Criterio de medición de obra: Se medirá el número de unidades realmente ejecutadas según especificaciones de Proyecto.

| Código | Ud | Descripción | Rendimiento | Precio | Importe |
|---|---|---|---|---|---|
| mt35abt010 | Ud | Cuadro de baja tensión con seccionamiento en cabecera mediante pletinas deslizantes, de 440 V de tensión asignada, 1600 A de intensidad nominal, 580x300x1810 mm, de 4 salidas con base portafusible vertical tripolar desconectable en carga de hasta 1260 A de intensidad nominal. (material) | 1.000 | 1352.67 | 1352.67 |
| mt35abt015 | Ud | Módulo de ampliación de cuadro de baja tensión, de 440 V de tensión asignada, 1600 A de intensidad nominal, 580x300x1190 mm, de 4 salidas con base portafusible vertical tripolar desconectable en carga de hasta 1260 A de intensidad nominal. (material) | 1.000 | 590.52 | 590.52 |
| mo003 | h | Oficial 1ª electricista. (mano de obra) | 4.379 | 23.16 | 101.42 |
| mo102 | h | Ayudante electricista. (mano de obra) | 4.379 | 21.75 | 95.24 |
| % | % | Costes directos complementarios | 2 % | 2139.85 | 42.80 |
|  |  | Costes directos |  |  | 2182.65 |
