# Apoyo de madera

- Propiedad del archivo: CYPE INGENIEROS, S.A.
- Formato: FIEBDC-3/2002
- Ámbito geográfico: Región de Murcia
- Divisa: EUR
- Costes indirectos: 3.00 %
- IVA: 21.00 %

## I Instalaciones

### IU Urbanas

#### IUL Líneas aéreas

**IUL010** Ud Apoyo de madera.
Poste de madera de pino de primera calidad, de 12 m de altura, 26 cm de diámetro en la base y 14 cm de diámetro en cogolla, acabado creosotado, empotrado directamente en suelo cohesivo. Incluso excavación con medios mecánicos, retacado con piedra, relleno posterior con tierras de la propia excavación, transporte y descarga. Totalmente montado.
Incluye: Replanteo. Transporte y descarga. Excavación. Eliminación de las tierras sueltas del fondo de la excavación. Izado del poste. Colocación y aplomado. Retacado con piedra. Relleno con tierras de la propia excavación. Eliminación de restos, limpieza final y retirada de escombros. Carga de escombros sobre camión o contenedor.
Criterio de medición de proyecto: Número de unidades previstas, según documentación gráfica de Proyecto.
Criterio de medición de obra: Se medirá el número de unidades realmente ejecutadas según especificaciones de Proyecto.

| Código | Ud | Descripción | Rendimiento | Precio | Importe |
|---|---|---|---|---|---|
| mt35pya010g | Ud | Poste de madera de pino de primera calidad, de 12 m de altura, 26 cm de diámetro en la base y 14 cm de diámetro en cogolla, acabado creosotado, según UNE-EN 14229. (material) | 1.000 | 279.93 | 279.93 |
| mq01exn010i | h | Miniretroexcavadora sobre neumáticos, de 37,5 kW. (maquinaria) | 0.440 | 52.19 | 22.96 |
| mq04cag010a | h | Camión con grúa de hasta 6 t. (maquinaria) | 1.430 | 56.47 | 80.75 |
| mo020 | h | Oficial 1ª construcción. (mano de obra) | 2.737 | 22.53 | 61.66 |
| mo077 | h | Ayudante construcción. (mano de obra) | 2.737 | 21.78 | 59.61 |
| % | % | Costes directos complementarios | 2 % | 504.91 | 10.10 |
|  |  | Costes directos |  |  | 515.01 |
