# Apoyo de hormigón

- Propiedad del archivo: CYPE INGENIEROS, S.A.
- Formato: FIEBDC-3/2002
- Ámbito geográfico: Región de Murcia
- Divisa: EUR
- Costes indirectos: 3.00 %
- IVA: 21.00 %

## I Instalaciones

### IU Urbanas

#### IUL Líneas aéreas

**IUL011** Ud Apoyo de hormigón.
Poste de hormigón armado vibrado, de 13 m de altura y 1000 daN de esfuerzo nominal, empotrado en dado de hormigón HM-25/B/20/X0, fabricado en central, vertido desde camión, en suelo rocoso. Incluso excavación para cimentación con medios mecánicos, transporte y descarga. Totalmente montado.
Incluye: Replanteo. Transporte y descarga. Excavación de la cimentación. Eliminación de las tierras sueltas del fondo de la excavación. Izado del poste. Colocación y aplomado. Vertido y compactación del hormigón. Eliminación de restos, limpieza final y retirada de escombros. Carga de escombros sobre camión o contenedor.
Criterio de medición de proyecto: Número de unidades previstas, según documentación gráfica de Proyecto.
Criterio de medición de obra: Se medirá el número de unidades realmente ejecutadas según especificaciones de Proyecto.

| Código | Ud | Descripción | Rendimiento | Precio | Importe |
|---|---|---|---|---|---|
| mt35pya020rq | Ud | Poste de hormigón armado vibrado, de 13 m de altura y 1000 daN de esfuerzo nominal, según UNE 207016 y UNE-EN 12843. (material) | 1.000 | 539.74 | 539.74 |
| mt10hmf010tOb | m³ | Hormigón HM-25/B/20/X0, fabricado en central. (material) | 0.674 | 89.91 | 60.60 |
| mq01exn010i | h | Miniretroexcavadora sobre neumáticos, de 37,5 kW. (maquinaria) | 0.451 | 52.19 | 23.54 |
| mq04cag010a | h | Camión con grúa de hasta 6 t. (maquinaria) | 1.540 | 56.47 | 86.96 |
| mo020 | h | Oficial 1ª construcción. (mano de obra) | 2.846 | 22.53 | 64.12 |
| mo077 | h | Ayudante construcción. (mano de obra) | 2.846 | 21.78 | 61.99 |
| % | % | Costes directos complementarios | 2 % | 836.95 | 16.74 |
|  |  | Costes directos |  |  | 853.69 |
