# Apoyo metálico de presilla

- Propiedad del archivo: CYPE INGENIEROS, S.A.
- Formato: FIEBDC-3/2002
- Ámbito geográfico: Región de Murcia
- Divisa: EUR
- Costes indirectos: 3.00 %
- IVA: 21.00 %

## I Instalaciones

### IU Urbanas

#### IUL Líneas aéreas

**IUL013** Ud Apoyo metálico de presilla.
Apoyo metálico de presilla, de 14 m de altura y 1250 daN de esfuerzo nominal, compuesto de cabeza prismática y fuste troncopiramidal de sección cuadrada, empotrado en dado de hormigón HM-25/B/20/X0, fabricado en central, vertido desde camión, en suelo cohesivo. Incluso excavación para cimentación con medios mecánicos, transporte y descarga. Totalmente montado.
Incluye: Replanteo. Transporte y descarga. Excavación de la cimentación. Eliminación de las tierras sueltas del fondo de la excavación. Izado del apoyo. Colocación y aplomado. Vertido y compactación del hormigón. Eliminación de restos, limpieza final y retirada de escombros. Carga de escombros sobre camión o contenedor.
Criterio de medición de proyecto: Número de unidades previstas, según documentación gráfica de Proyecto.
Criterio de medición de obra: Se medirá el número de unidades realmente ejecutadas según especificaciones de Proyecto.

| Código | Ud | Descripción | Rendimiento | Precio | Importe |
|---|---|---|---|---|---|
| mt35pya040kk | Ud | Apoyo metálico de presilla, de 14 m de altura y 1250 daN de esfuerzo nominal, compuesto de cabeza prismática y fuste troncopiramidal de sección cuadrada. (material) | 1.000 | 956.50 | 956.50 |
| mt10hmf010tOb | m³ | Hormigón HM-25/B/20/X0, fabricado en central. (material) | 2.420 | 89.91 | 217.58 |
| mq01exn010i | h | Miniretroexcavadora sobre neumáticos, de 37,5 kW. (maquinaria) | 0.484 | 52.19 | 25.26 |
| mq04cag010a | h | Camión con grúa de hasta 6 t. (maquinaria) | 1.595 | 56.47 | 90.07 |
| mo020 | h | Oficial 1ª construcción. (mano de obra) | 2.682 | 22.53 | 60.43 |
| mo077 | h | Ayudante construcción. (mano de obra) | 2.682 | 21.78 | 58.41 |
| % | % | Costes directos complementarios | 2 % | 1408.25 | 28.17 |
|  |  | Costes directos |  |  | 1436.42 |
