# Inundador

- Propiedad del archivo: CYPE INGENIEROS, S.A.
- Formato: FIEBDC-3/2002
- Ámbito geográfico: Región de Murcia
- Divisa: EUR
- Costes indirectos: 3.00 %
- IVA: 21.00 %

## I Instalaciones

### IU Urbanas

#### IUR Redes de riego

**IUR070** Ud Inundador.
Inundador aéreo, de 1/2" de diámetro, formado por tobera inundadora, de latón, adaptador de tobera y tubo de acero galvanizado. Incluso accesorios de conexión a la tubería de abastecimiento y distribución. Totalmente montado, conexionado y probado.
Incluye: Instalación en el terreno y conexión hidráulica a la tubería de abastecimiento y distribución. Limpieza hidráulica de la unidad. Ajuste del caudal de agua. Realización de pruebas de servicio.
Criterio de medición de proyecto: Número de unidades previstas, según documentación gráfica de Proyecto.
Criterio de medición de obra: Se medirá el número de unidades realmente ejecutadas según especificaciones de Proyecto.

| Código | Ud | Descripción | Rendimiento | Precio | Importe |
|---|---|---|---|---|---|
| mt48wwg210a | Ud | Tubo de acero galvanizado, de 1 m de longitud, conexión de 1/2" de diámetro. (material) | 1.000 | 6.82 | 6.82 |
| mt48wwg220a | Ud | Adaptador para tobera, de ABS, conexión de 1/2" de diámetro. (material) | 1.000 | 1.95 | 1.95 |
| mt48inu010a | Ud | Tobera inundadora, de latón, conexión de 1/2" de diámetro. (material) | 1.000 | 3.84 | 3.84 |
| mt37tpj023ca | Ud | Collarín de toma de PP con dos tornillos, para tubo de 32 mm de diámetro exterior, con toma para conexión roscada de 1/2" de diámetro, PN=16 atm, con juntas elásticas de EPDM, según UNE-EN ISO 15874-3. (material) | 1.000 | 2.66 | 2.66 |
| mo008 | h | Oficial 1ª fontanero. (mano de obra) | 0.109 | 23.16 | 2.52 |
| mo107 | h | Ayudante fontanero. (mano de obra) | 0.109 | 21.75 | 2.37 |
| % | % | Costes directos complementarios | 2 % | 20.16 | 0.40 |
|  |  | Costes directos |  |  | 20.56 |
