# Arqueta de hormigón en masa "in situ"

- Propiedad del archivo: CYPE INGENIEROS, S.A.
- Formato: FIEBDC-3/2002
- Ámbito geográfico: Región de Murcia
- Divisa: EUR
- Costes indirectos: 3.00 %
- IVA: 21.00 %

## I Instalaciones

### IU Urbanas

#### IUS Redes de saneamiento

**IUS072** Ud Arqueta de hormigón en masa "in situ".
Formación de arqueta sifónica enterrada, de hormigón en masa "in situ" HM-30/B/20/X0+XA2, de dimensiones interiores 50x50x50 cm, sobre solera de hormigón en masa de 15 cm de espesor, con sifón formado por un codo de 87°30' de PVC largo, cerrada superiormente con tapa prefabricada de hormigón armado con cierre hermético al paso de los olores mefíticos. Incluso molde reutilizable de chapa metálica amortizable en 20 usos.
Criterio de valoración económica: El precio no incluye la excavación ni el relleno del trasdós.
Incluye: Replanteo. Vertido y compactación del hormigón en formación de solera. Colocación del molde reutilizable. Vertido y compactación del hormigón en formación de la arqueta. Retirada del molde. Conexionado de los colectores a la arqueta. Colocación del codo de PVC. Colocación de la tapa y los accesorios. Comprobación de su correcto funcionamiento. Realización de pruebas de servicio.
Criterio de medición de proyecto: Número de unidades previstas, según documentación gráfica de Proyecto.
Criterio de medición de obra: Se medirá el número de unidades realmente ejecutadas según especificaciones de Proyecto.

| Código | Ud | Descripción | Rendimiento | Precio | Importe |
|---|---|---|---|---|---|
| mt10hmf010rRb | m³ | Hormigón HM-30/B/20/X0+XA2, fabricado en central, con cemento SR. (material) | 0.245 | 118.37 | 29.00 |
| mt11ppl030a | Ud | Codo 87°30' de PVC liso, D=125 mm. (material) | 1.000 | 8.39 | 8.39 |
| mt08epr030b | Ud | Molde reutilizable para formación de arquetas de sección cuadrada de 50x50x50 cm, de chapa metálica, incluso accesorios de montaje. (material) | 0.050 | 233.52 | 11.68 |
| mt11arf010a | Ud | Tapa de hormigón armado prefabricada, 50x50x5 cm. (material) | 1.000 | 10.22 | 10.22 |
| au00auh020 |  | Canaleta para vertido del hormigón. | 1.000 | 0.00 | 0.00 |
| au00auh040 |  | Vibrador de hormigón, eléctrico. | 1.000 | 0.00 | 0.00 |
| mo041 | h | Oficial 1ª construcción de obra civil. (mano de obra) | 1.038 | 22.53 | 23.39 |
| mo087 | h | Ayudante construcción de obra civil. (mano de obra) | 0.749 | 21.78 | 16.31 |
| % | % | Costes directos complementarios | 2 % | 98.99 | 1.98 |
|  |  | Costes directos |  |  | 100.97 |
