# Extendido de tierra vegetal

- Propiedad del archivo: CYPE INGENIEROS, S.A.
- Formato: FIEBDC-3/2002
- Ámbito geográfico: Región de Murcia
- Divisa: EUR
- Costes indirectos: 3.00 %
- IVA: 21.00 %

## J Jardinería

### JA Preparación del terreno

#### JAC Aporte de tierras y sustratos

**JAC010** m³ Extendido de tierra vegetal.
Tierra vegetal fertilizada y cribada suministrada a granel, extendida sobre el terreno con medios mecánicos, para formar una capa de espesor uniforme.
Incluye: Extendido de la tierra. Rasanteos y remates. Recogida de restos. Carga a camión o contenedor de los restos.
Criterio de medición de proyecto: Volumen a extender, según documentación gráfica de Proyecto.
Criterio de medición de obra: Se medirá el volumen realmente ejecutado según especificaciones de Proyecto.

| Código | Ud | Descripción | Rendimiento | Precio | Importe |
|---|---|---|---|---|---|
| mt48tie035a | m³ | Tierra vegetal cribada y fertilizada, suministrada a granel. (material) | 1.000 | 33.36 | 33.36 |
| mq01pan010a | h | Pala cargadora sobre neumáticos de 120 kW/1,9 m³. (maquinaria) | 0.022 | 45.95 | 1.01 |
| mq04dua020b | h | Dumper de descarga frontal de 2 t de carga útil. (maquinaria) | 0.022 | 10.58 | 0.23 |
| mo040 | h | Oficial 1ª jardinero. (mano de obra) | 0.022 | 22.53 | 0.50 |
| mo086 | h | Ayudante jardinero. (mano de obra) | 0.044 | 21.78 | 0.96 |
| % | % | Costes directos complementarios | 2 % | 36.06 | 0.72 |
|  |  | Costes directos |  |  | 36.78 |
