# Malla antihierbas sintética

- Propiedad del archivo: CYPE INGENIEROS, S.A.
- Formato: FIEBDC-3/2002
- Ámbito geográfico: Región de Murcia
- Divisa: EUR
- Costes indirectos: 3.00 %
- IVA: 21.00 %

## J Jardinería

### JD Sistemas de drenaje, sujeción y protección

#### JDM Mallas antihierbas

**JDM020** m² Malla antihierbas sintética.
Malla de polipropileno no tejido, Dupont Plantex Premium "PROJAR", de 180 mm/s de permeabilidad al agua, expresada como índice de velocidad, según ISO 11058, y 68 g/m² de masa superficial, con función antihierbas, permeable al aire y a los nutrientes, químicamente inerte y estable tanto a suelos ácidos como alcalinos y con resistencia a los rayos UV, fijada al terreno donde se vaya a realizar la plantación, a razón de 1 planta/m² con piquetas de anclaje de acero galvanizado, en forma de U, de 150x30x150 mm y 3 mm de diámetro.
Criterio de valoración económica: El precio no incluye la cubrición de la superficie ni la vegetación.
Incluye: Preparación del terreno. Colocación de la malla. Colocación de las piquetas de anclaje. Realización de cortes en la malla.
Criterio de medición de proyecto: Superficie medida en proyección horizontal, según documentación gráfica de Proyecto.
Criterio de medición de obra: Se medirá, en proyección horizontal, la superficie realmente ejecutada según especificaciones de Proyecto.

| Código | Ud | Descripción | Rendimiento | Precio | Importe |
|---|---|---|---|---|---|
| mt48map030lj | m² | Malla de polipropileno no tejido, Dupont Plantex Premium "PROJAR", de 180 mm/s de permeabilidad al agua, expresada como índice de velocidad, según ISO 11058, y 68 g/m² de masa superficial, con función antihierbas, permeable al aire y a los nutrientes, químicamente inerte y estable tanto a suelos ácidos como alcalinos y con resistencia a los rayos UV. (material) | 1.100 | 1.17 | 1.29 |
| mt48mal020a | Ud | Piqueta de anclaje de acero galvanizado, en forma de U, de 150x30x150 mm y 3 mm de diámetro, para sujeción de redes y mallas al terreno. (material) | 2.000 | 0.10 | 0.20 |
| mo040 | h | Oficial 1ª jardinero. (mano de obra) | 0.060 | 22.53 | 1.35 |
| mo086 | h | Ayudante jardinero. (mano de obra) | 0.120 | 21.78 | 2.61 |
| % | % | Costes directos complementarios | 2 % | 5.45 | 0.11 |
|  |  | Costes directos |  |  | 5.56 |
