# Barrera antirraíces

- Propiedad del archivo: CYPE INGENIEROS, S.A.
- Formato: FIEBDC-3/2002
- Ámbito geográfico: Región de Murcia
- Divisa: EUR
- Costes indirectos: 3.00 %
- IVA: 21.00 %

## J Jardinería

### JD Sistemas de drenaje, sujeción y protección

#### JDP Protectores

**JDP050** m Barrera antirraíces.
Barrera antirraíces realizada con malla de polipropileno no tejido, de 70 cm de anchura y 0,8 mm de espesor, con una resistencia a la tracción longitudinal de 22 kN/m y 325 g/m² de masa superficial, con revestimiento impermeabilizante de color verde en una de sus caras, colocada verticalmente en los laterales de la zanja previamente excavada en el terreno, para confinamiento lateral de rizomas. Incluso cinta adhesiva por ambas caras, para la resolución de uniones.
Criterio de valoración económica: El precio no incluye la excavación de la zanja ni el relleno perimetral posterior.
Incluye: Preparación del terreno. Colocación de la malla. Resolución de uniones.
Criterio de medición de proyecto: Longitud medida según documentación gráfica de Proyecto, sin duplicar esquinas ni encuentros.
Criterio de medición de obra: Se medirá la longitud realmente ejecutada según especificaciones de Proyecto, sin duplicar esquinas ni encuentros.

| Código | Ud | Descripción | Rendimiento | Precio | Importe |
|---|---|---|---|---|---|
| mt48tup050a | m² | Malla de polipropileno no tejido, de 70 cm de anchura y 0,8 mm de espesor, con una resistencia a la tracción longitudinal de 22 kN/m y 325 g/m² de masa superficial, con revestimiento impermeabilizante de color verde en una de sus caras. (material) | 1.430 | 7.44 | 10.64 |
| mt48map040a | m | Cinta adhesiva por ambas caras, de goma butílica, de 50 mm de anchura y 1 mm de espesor. (material) | 2.100 | 2.35 | 4.94 |
| mo040 | h | Oficial 1ª jardinero. (mano de obra) | 0.071 | 22.53 | 1.60 |
| mo086 | h | Ayudante jardinero. (mano de obra) | 0.142 | 21.78 | 3.09 |
| % | % | Costes directos complementarios | 2 % | 20.27 | 0.41 |
|  |  | Costes directos |  |  | 20.68 |
