# Trasplante de árbol

- Propiedad del archivo: CYPE INGENIEROS, S.A.
- Formato: FIEBDC-3/2002
- Ámbito geográfico: Región de Murcia
- Divisa: EUR
- Costes indirectos: 3.00 %
- IVA: 21.00 %

## J Jardinería

### JS Suministro y plantación de especies

#### JSP Plantación y trasplante de especies

**JSP020** Ud Trasplante de árbol.
Trasplante de árbol de 110 cm de diámetro, con trasplantadora.
Incluye: Poda de raíces. Poda de ramas. Transporte al lugar de destino. Plantación. Recorte de raíces.
Criterio de medición de proyecto: Número de unidades previstas, según documentación gráfica de Proyecto.
Criterio de medición de obra: Se medirá el número de unidades realmente trasplantadas según especificaciones de Proyecto.

| Código | Ud | Descripción | Rendimiento | Precio | Importe |
|---|---|---|---|---|---|
| mq09trp010b | h | Trasplantadora hidráulica, para cepellones de 110 cm de diámetro. (maquinaria) | 0.880 | 838.66 | 738.02 |
| mo040 | h | Oficial 1ª jardinero. (mano de obra) | 0.876 | 22.53 | 19.74 |
| mo086 | h | Ayudante jardinero. (mano de obra) | 1.314 | 21.78 | 28.62 |
| % | % | Costes directos complementarios | 2 % | 786.38 | 15.73 |
|  |  | Costes directos |  |  | 802.11 |
