# Árbol de hoja perenne

- Propiedad del archivo: CYPE INGENIEROS, S.A.
- Formato: FIEBDC-3/2002
- Ámbito geográfico: Región de Murcia
- Divisa: EUR
- Costes indirectos: 3.00 %
- IVA: 21.00 %

## J Jardinería

### JS Suministro y plantación de especies

#### JSS Suministro de especies

**JSS010** Ud Árbol de hoja perenne.
Árbol de hierro (Metrosideros excelsa) de 12 a 16 cm de diámetro de tronco; suministro en contenedor estándar.
Incluye: Transporte y descarga a pie de hoyo de plantación.
Criterio de medición de proyecto: Número de unidades previstas, según documentación gráfica de Proyecto.
Criterio de medición de obra: Se medirá el número de unidades realmente suministradas según especificaciones de Proyecto.

| Código | Ud | Descripción | Rendimiento | Precio | Importe |
|---|---|---|---|---|---|
| mt48eap110a | Ud | Árbol de hierro (Metrosideros excelsa) de 12 a 16 cm de diámetro de tronco; suministro en contenedor estándar de 90 l. (material) | 1.000 | 308.13 | 308.13 |
| % | % | Costes directos complementarios | 2 % | 308.13 | 6.16 |
|  |  | Costes directos |  |  | 314.29 |
