# Árbol de hoja perenne

- Propiedad del archivo: CYPE INGENIEROS, S.A.
- Formato: FIEBDC-3/2002
- Ámbito geográfico: Región de Murcia
- Divisa: EUR
- Costes indirectos: 3.00 %
- IVA: 21.00 %

## J Jardinería

### JS Suministro y plantación de especies

#### JSS Suministro de especies

**JSS010** Ud Árbol de hoja perenne.
Turbinto (Schinus terebinthifolius) de 30 a 35 cm de diámetro de tronco; suministro en contenedor estándar.
Incluye: Transporte y descarga a pie de hoyo de plantación.
Criterio de medición de proyecto: Número de unidades previstas, según documentación gráfica de Proyecto.
Criterio de medición de obra: Se medirá el número de unidades realmente suministradas según especificaciones de Proyecto.

| Código | Ud | Descripción | Rendimiento | Precio | Importe |
|---|---|---|---|---|---|
| mt48eap140a | Ud | Turbinto (Schinus terebinthifolius) de 30 a 35 cm de diámetro de tronco; suministro en contenedor estándar de 90 l. (material) | 1.000 | 404.58 | 404.58 |
| % | % | Costes directos complementarios | 2 % | 404.58 | 8.09 |
|  |  | Costes directos |  |  | 412.67 |
