# Cubrición decorativa del terreno, con árido fijado con adhesivo "FORESA"

- Propiedad del archivo: CYPE INGENIEROS, S.A.
- Formato: FIEBDC-3/2002
- Ámbito geográfico: Región de Murcia
- Divisa: EUR
- Costes indirectos: 3.00 %
- IVA: 21.00 %

## J Jardinería

### JT Decoración y tratamiento de superficies

#### JTI Superficies de materiales inertes

**JTI050** m² Cubrición decorativa del terreno, con árido fijado con adhesivo "FORESA".
Cubrición decorativa del terreno, con árido fijado con adhesivo, realizada mediante: malla de polipropileno no tejido, de 150 mm/s de permeabilidad al agua, expresada como índice de velocidad y 90 g/m² de masa superficial, con función antihierbas, fijada sobre el terreno con anclajes de acero corrugado en forma de U, de 8 mm de diámetro; y aporte de mezcla de gravilla de machaqueo, de granulometría comprendida entre 9 y 12 mm, color color a elegir y adhesivo monocomponente GlueGarden "FORESA", (con una proporción en peso del 3,5% del total de la mezcla), confeccionada en obra mediante hormigonera, extendida con medios manuales, hasta formar una capa uniforme de 5 cm de espesor mínimo.
Incluye: Preparación del terreno. Colocación de la malla antihierbas. Preparación de la mezcla de árido y adhesivo. Extendido de la mezcla. Acabado superficial.
Criterio de medición de proyecto: Superficie medida según documentación gráfica de Proyecto.
Criterio de medición de obra: Se medirá la superficie realmente ejecutada según especificaciones de Proyecto.

| Código | Ud | Descripción | Rendimiento | Precio | Importe |
|---|---|---|---|---|---|
| mt48mal010c | m² | Malla de polipropileno no tejido, de 150 mm/s de permeabilidad al agua, expresada como índice de velocidad, según ISO 11058, y 90 g/m² de masa superficial, con función antihierbas, permeable al aire y a los nutrientes, químicamente inerte y estable tanto a suelos ácidos como alcalinos y con resistencia a los rayos UV. (material) | 1.100 | 0.63 | 0.69 |
| mt48mal025 | Ud | Anclaje de acero corrugado en forma de U, de 8 mm de diámetro, para sujeción de redes y mallas al terreno. (material) | 5.000 | 0.34 | 1.70 |
| mt48adc010a | m³ | Gravilla de machaqueo, de granulometría comprendida entre 9 y 12 mm, color color a elegir, suministrada en sacos; para uso decorativo. (material) | 0.030 | 104.27 | 3.13 |
| mt48ppf010a | kg | Adhesivo monocomponente GlueGarden "FORESA", color blanco, a base de polímeros en dispersión acuosa, para su uso como aglutinante y fijador de áridos. (material) | 1.785 | 2.76 | 4.93 |
| mq06hor010 | h | Hormigonera eléctrica con una capacidad de amasado de 160 l. (maquinaria) | 0.028 | 3.52 | 0.10 |
| mo040 | h | Oficial 1ª jardinero. (mano de obra) | 0.016 | 22.53 | 0.36 |
| mo086 | h | Ayudante jardinero. (mano de obra) | 0.060 | 21.78 | 1.31 |
| mo113 | h | Peón ordinario construcción. (mano de obra) | 0.027 | 21.19 | 0.57 |
| % | % | Costes directos complementarios | 2 % | 12.79 | 0.26 |
|  |  | Costes directos |  |  | 13.05 |
