# Cerramiento natural

- Propiedad del archivo: CYPE INGENIEROS, S.A.
- Formato: FIEBDC-3/2002
- Ámbito geográfico: Región de Murcia
- Divisa: EUR
- Costes indirectos: 3.00 %
- IVA: 21.00 %

## J Jardinería

### JV Cercado y ocultación

#### JVC Cerramientos naturales

**JVC010** m² Cerramiento natural.
Cerramiento de mimbre natural, calidad extra, de 100 cm de altura, tejido con alambre galvanizado, sujeto con alambre galvanizado sobre un soporte existente.
Incluye: Colocación del cerramiento natural y sujeción con alambre galvanizado.
Criterio de medición de proyecto: Superficie medida según documentación gráfica de Proyecto.
Criterio de medición de obra: Se medirá la superficie realmente ejecutada según especificaciones de Proyecto.

| Código | Ud | Descripción | Rendimiento | Precio | Importe |
|---|---|---|---|---|---|
| mt48cnj030d | m² | Mimbre natural, calidad extra, de 100 cm de altura, tejido con alambre galvanizado, suministrado en rollos de 500 cm de anchura. (material) | 1.000 | 6.92 | 6.92 |
| mt08var050 | kg | Alambre galvanizado para atar, de 1,30 mm de diámetro. (material) | 0.100 | 1.53 | 0.15 |
| mo040 | h | Oficial 1ª jardinero. (mano de obra) | 0.219 | 22.53 | 4.93 |
| mo115 | h | Peón jardinero. (mano de obra) | 0.219 | 21.19 | 4.64 |
| % | % | Costes directos complementarios | 2 % | 16.64 | 0.33 |
|  |  | Costes directos |  |  | 16.97 |
