# Subbase granular, con áridos reciclados

- Propiedad del archivo: CYPE INGENIEROS, S.A.
- Formato: FIEBDC-3/2002
- Ámbito geográfico: Región de Murcia
- Divisa: EUR
- Costes indirectos: 3.00 %
- IVA: 21.00 %

## M Firmes y pavimentos urbanos

### MB Bases y subbases

#### MBG Granulares

**MBG021** m³ Subbase granular, con áridos reciclados.
Subbase granular con zahorra reciclada de hormigón, 0/40 mm, y compactación al 96% del Proctor Modificado con medios mecánicos, en tongadas de 30 cm de espesor, hasta alcanzar una densidad seca no inferior al al 96% del Proctor Modificado de la máxima obtenida en el ensayo Proctor Modificado, realizado según UNE 103501, para mejora de las propiedades resistentes del terreno.
Criterio de valoración económica: El precio no incluye la realización del ensayo Proctor Modificado.
Incluye: Transporte y descarga del material a pie de tajo. Extendido del material en tongadas de espesor uniforme. Humectación o desecación de cada tongada. Compactación.
Criterio de medición de proyecto: Volumen medido sobre los planos de perfiles transversales del Proyecto, que definen el movimiento de tierras a realizar en obra.
Criterio de medición de obra: Se medirá, en perfil compactado, el volumen realmente ejecutado según especificaciones de Proyecto, sin incluir los incrementos por excesos de excavación no autorizados.

| Código | Ud | Descripción | Rendimiento | Precio | Importe |
|---|---|---|---|---|---|
| mt01zao010a | t | Zahorra reciclada de hormigón, de granulometría comprendida entre 0 y 40 mm, suministrada mediante camión. (material) | 2.400 | 9.50 | 22.80 |
| mq02rot030b | h | Compactador tándem autopropulsado, de 63 kW, de 9,65 t, anchura de trabajo 168 cm. (maquinaria) | 0.110 | 46.83 | 5.15 |
| mq04dua020b | h | Dumper de descarga frontal de 2 t de carga útil. (maquinaria) | 0.110 | 10.58 | 1.16 |
| mq02cia020j | h | Camión cisterna, de 8 m³ de capacidad. (maquinaria) | 0.011 | 121.25 | 1.33 |
| mo113 | h | Peón ordinario construcción. (mano de obra) | 0.205 | 21.19 | 4.34 |
| % | % | Costes directos complementarios | 2 % | 34.78 | 0.70 |
|  |  | Costes directos |  |  | 35.48 |
