# Revestimiento de pavimento deportivo, de resinas sintéticas, sistema "COMPOSAN INDUSTRIAL Y TECNOLOGÍA", para pista de tenis

- Propiedad del archivo: CYPE INGENIEROS, S.A.
- Formato: FIEBDC-3/2002
- Ámbito geográfico: Región de Murcia
- Divisa: EUR
- Costes indirectos: 3.00 %
- IVA: 21.00 %

## M Firmes y pavimentos urbanos

### MD Pavimentos deportivos

#### MDR De resinas sintéticas

**MDR010** m² Revestimiento de pavimento deportivo, de resinas sintéticas, sistema "COMPOSAN INDUSTRIAL Y TECNOLOGÍA", para pista de tenis.
Revestimiento de pavimento deportivo, con resistencia al deslizamiento entre 80 y 110 con la superficie seca y entre 55 y 110 con la superficie húmeda, según UNE-EN 13036-4, con resistencia al deslizamiento Rd>45 según UNE-EN 16165 y resbaladicidad clase 3 según CTE, abrasión Taber en seco < 0,2 g, de 3 mm de espesor total aproximado, realizado sobre superficie soporte de aglomerado asfáltico, con el sistema Tennislife Cushion-5 "COMPOSAN INDUSTRIAL Y TECNOLOGÍA", apto para pista de tenis, mediante la aplicación sucesiva de: una capa de regularización y acondicionamiento de la superficie, de mortero, Compotop Sportseal, color gris, a base de resinas sintéticas y cargas minerales seleccionadas (2 kg/m²); una capa de mortero, Compo Resurfacer, color negro, a base de resinas acrílicas (0,3 kg/m²), árido silíceo incoloro, lavado, de granulometría comprendida entre 0,2 y 0,4 mm (0,5 kg/m²) y agua (0,2 l/m²); cinco capas de mortero, Compo Cushion, color negro, a base de resinas elastoméricas, áridos ligeros y partículas de caucho (0,5 kg/m² por capa), pintura al agua, Compo Concentrado 2002, a base de resinas acrílicas, cargas micronizadas y pigmentos (0,1 kg/m² por capa) y agua (0,1 l/m² por capa); tres capas de mortero, Compo Premix, a base de resinas acrílicas, cargas minerales calibradas y pigmentos (0,4 kg/m² cada capa), dejando secar totalmente la capa previa antes de aplicar la siguiente capa y una capa de pintura al agua, Compo Concentrado 2002, color azul, a base de resinas acrílicas, cargas micronizadas y pigmentos (0,3 kg/m²).
Criterio de valoración económica: El precio no incluye la superficie soporte, la ejecución y el sellado de las juntas ni el marcado y ejecución de las líneas de juego.
Incluye: Limpieza de la superficie soporte. Replanteo de las juntas y paños de trabajo. Aplicación, con rastrillo de goma, de la capa de regularización y acondicionamiento de la superficie. Aplicación de las sucesivas capas que forman el pavimento deportivo. Secado de cada capa antes de aplicar la siguiente, incluyendo raspado, barrido y soplado de las imperfecciones. Limpieza final del pavimento.
Criterio de medición de proyecto: Superficie medida en proyección horizontal, según documentación gráfica de Proyecto.
Criterio de medición de obra: Se medirá, en proyección horizontal, la superficie realmente ejecutada según especificaciones de Proyecto.

| Código | Ud | Descripción | Rendimiento | Precio | Importe |
|---|---|---|---|---|---|
| mt47cit050d | kg | Mortero, Compotop Sportseal "COMPOSAN INDUSTRIAL Y TECNOLOGÍA", color gris, a base de resinas sintéticas y cargas minerales seleccionadas, para regularización de superficies; para aplicar con rastrillo de goma. (material) | 2.000 | 2.03 | 4.06 |
| mt47cit060b | kg | Mortero, Compo Resurfacer "COMPOSAN INDUSTRIAL Y TECNOLOGÍA", color negro, a base de resinas acrílicas. (material) | 0.300 | 5.11 | 1.53 |
| mt47cit002a | kg | Árido silíceo incoloro, lavado, de granulometría comprendida entre 0,2 y 0,4 mm, suministrado en sacos. (material) | 0.500 | 0.22 | 0.11 |
| mt47cit070b | kg | Mortero, Compo Cushion "COMPOSAN INDUSTRIAL Y TECNOLOGÍA", color negro, a base de resinas elastoméricas, áridos ligeros y partículas de caucho. (material) | 2.500 | 5.07 | 12.68 |
| mt27pcc030n | kg | Pintura al agua, Compo Concentrado 2002 "COMPOSAN INDUSTRIAL Y TECNOLOGÍA", color azul, a base de resinas acrílicas, cargas micronizadas y pigmentos. (material) | 0.800 | 6.12 | 4.90 |
| mt47cit080n | kg | Mortero, Compo Premix "COMPOSAN INDUSTRIAL Y TECNOLOGÍA", color azul, a base de resinas acrílicas, cargas minerales calibradas y pigmentos. (material) | 1.200 | 5.35 | 6.42 |
| mo041 | h | Oficial 1ª construcción de obra civil. (mano de obra) | 0.315 | 22.53 | 7.10 |
| mo087 | h | Ayudante construcción de obra civil. (mano de obra) | 0.315 | 21.78 | 6.86 |
| % | % | Costes directos complementarios | 2 % | 43.66 | 0.87 |
|  |  | Costes directos |  |  | 44.53 |
