# Marcado y señalización de pista de tenis de tierra batida, con líneas de juego prefabricadas, sistema Tennislife Clay "COMPOSAN INDUSTRIAL Y TECNOLOGÍA"

- Propiedad del archivo: CYPE INGENIEROS, S.A.
- Formato: FIEBDC-3/2002
- Ámbito geográfico: Región de Murcia
- Divisa: EUR
- Costes indirectos: 3.00 %
- IVA: 21.00 %

## M Firmes y pavimentos urbanos

### MD Pavimentos deportivos

#### MDT De tierra batida

**MDT220** Ud Marcado y señalización de pista de tenis de tierra batida, con líneas de juego prefabricadas, sistema Tennislife Clay "COMPOSAN INDUSTRIAL Y TECNOLOGÍA"
Marcado y señalización de pista de tenis de tierra batida, con líneas de juego prefabricadas de mortero reforzado con fibra de vidrio "COMPOSAN INDUSTRIAL Y TECNOLOGÍA", color blanco, según normas federativas, sistema Tennislife Clay "COMPOSAN INDUSTRIAL Y TECNOLOGÍA".
Incluye: Preparación de la superficie. Replanteo de alineaciones y niveles. Colocación.
Criterio de medición de proyecto: Número de unidades previstas, según documentación gráfica de Proyecto.
Criterio de medición de obra: Se medirá el número de unidades realmente ejecutadas según especificaciones de Proyecto.

| Código | Ud | Descripción | Rendimiento | Precio | Importe |
|---|---|---|---|---|---|
| mt47cit800b | m | Línea de juego prefabricada de mortero reforzado con fibra de vidrio "COMPOSAN INDUSTRIAL Y TECNOLOGÍA", color blanco. (material) | 146.280 | 7.36 | 1076.62 |
| mo041 | h | Oficial 1ª construcción de obra civil. (mano de obra) | 31.745 | 22.53 | 715.21 |
| mo087 | h | Ayudante construcción de obra civil. (mano de obra) | 40.503 | 21.78 | 882.16 |
| % | % | Costes directos complementarios | 2 % | 2673.99 | 53.48 |
|  |  | Costes directos |  |  | 2727.47 |
