# Rehabilitación de superficie deportiva de hormigón poroso

- Propiedad del archivo: CYPE INGENIEROS, S.A.
- Formato: FIEBDC-3/2002
- Ámbito geográfico: Región de Murcia
- Divisa: EUR
- Costes indirectos: 3.00 %
- IVA: 21.00 %

## M Firmes y pavimentos urbanos

### MD Pavimentos deportivos

#### MDY Reparaciones

**MDY005** m² Rehabilitación de superficie deportiva de hormigón poroso.
Rehabilitación de superficie deportiva de hormigón poroso mediante la formación de pavimento deportivo de resinas sintéticas, de 0,5 mm de espesor total aproximado, apto para pista de tenis, mediante la aplicación sucesiva de: una capa de acondicionador de superficies, a base de resinas acrílicas (0,2 kg/m²) y dos capas de acabado de pintura al agua, color verde, a base de resinas acrílicas, cargas micronizadas y pigmentos (0,25 kg/m²). Incluso masilla adhesiva selladora, elástica, para el sellado de las fisuras.
Criterio de valoración económica: El precio no incluye la preparación de la superficie soporte.
Incluye: Limpieza de la superficie soporte. Replanteo de las juntas y paños de trabajo. Preparación de las fisuras. Aplicación de la masilla. Aplicación de las sucesivas capas que forman el pavimento deportivo. Secado de cada capa antes de aplicar la siguiente, incluyendo raspado, barrido y soplado de las imperfecciones. Ejecución de taladros para la evacuación de aguas. Limpieza final del pavimento.
Criterio de medición de proyecto: Superficie medida en proyección horizontal, según documentación gráfica de Proyecto.
Criterio de medición de obra: Se medirá, en proyección horizontal, la superficie realmente ejecutada según especificaciones de Proyecto.

| Código | Ud | Descripción | Rendimiento | Precio | Importe |
|---|---|---|---|---|---|
| mt47cit410a | kg | Acondicionador de superficies, a base de resinas acrílicas. (material) | 0.200 | 3.16 | 0.63 |
| mt27pcc020a | kg | Pintura al agua, color verde, a base de resinas acrílicas, cargas micronizadas y pigmentos; para aplicar con rodillo o pistola. (material) | 0.500 | 5.18 | 2.59 |
| op00tal010 |  | Taladro. | 1.000 | 0.00 | 0.00 |
| mo041 | h | Oficial 1ª construcción de obra civil. (mano de obra) | 0.148 | 22.53 | 3.33 |
| mo087 | h | Ayudante construcción de obra civil. (mano de obra) | 0.148 | 21.78 | 3.22 |
| % | % | Costes directos complementarios | 2 % | 9.77 | 0.20 |
|  |  | Costes directos |  |  | 9.97 |
