# Reparación de grieta en superficie deportiva de hormigón poroso, con masilla y grapas metálicas

- Propiedad del archivo: CYPE INGENIEROS, S.A.
- Formato: FIEBDC-3/2002
- Ámbito geográfico: Región de Murcia
- Divisa: EUR
- Costes indirectos: 3.00 %
- IVA: 21.00 %

## M Firmes y pavimentos urbanos

### MD Pavimentos deportivos

#### MDY Reparaciones

**MDY120** m Reparación de grieta en superficie deportiva de hormigón poroso, con masilla y grapas metálicas.
Reparación de grieta en superficie deportiva de hormigón poroso, mediante cajeado de 10 mm de anchura media y 20 mm de profundidad media y apertura de rozas transversales a la grieta con amoladora angular equipada con disco de corte de diamante, limpieza de la superficie con aire a presión, cosido con grapas prefabricadas de acero galvanizado, de 20 cm de longitud y 2,5 mm de diámetro, separadas 40 cm entre sí y relleno con masilla adhesiva selladora, elástica, de polimerización controlada, de tres componentes, a base de resinas epoxi.
Incluye: Replanteo de las rozas. Cajeado de la grieta. Apertura de rozas transversales a la grieta. Limpieza de la superficie con equipo de aire a presión. Colocación de las grapas. Relleno del cajeado y las rozas. Limpieza final.
Criterio de medición de proyecto: Longitud medida según documentación gráfica de Proyecto.
Criterio de medición de obra: Se medirá la longitud realmente ejecutada según especificaciones de Proyecto.

| Código | Ud | Descripción | Rendimiento | Precio | Importe |
|---|---|---|---|---|---|
| mt07gmr010a | Ud | Grapa prefabricada de acero galvanizado, de 20 cm de longitud y 2,5 mm de diámetro, para reparación de grietas y fisuras mediante cosido. (material) | 2.500 | 1.02 | 2.55 |
| mt47cit400b | kg | Masilla adhesiva selladora, elástica, de polimerización controlada, de tres componentes, a base de resinas epoxi. (material) | 0.540 | 10.93 | 5.90 |
| mq08lch030 | h | Equipo de chorro de aire a presión. (maquinaria) | 0.220 | 3.25 | 0.72 |
| op00amo010 |  | Amoladora o radial. | 1.000 | 0.00 | 0.00 |
| op00asp010 |  | Aspirador. | 1.000 | 0.00 | 0.00 |
| mo020 | h | Oficial 1ª construcción. (mano de obra) | 0.112 | 22.53 | 2.52 |
| mo112 | h | Peón especializado construcción. (mano de obra) | 0.339 | 21.72 | 7.36 |
| % | % | Costes directos complementarios | 2 % | 19.05 | 0.38 |
|  |  | Costes directos |  |  | 19.43 |
