# Firme rígido

- Propiedad del archivo: CYPE INGENIEROS, S.A.
- Formato: FIEBDC-3/2002
- Ámbito geográfico: Región de Murcia
- Divisa: EUR
- Costes indirectos: 3.00 %
- IVA: 21.00 %

## M Firmes y pavimentos urbanos

### MF Secciones de firme

#### MFR Rígido

**MFR010** m² Firme rígido.
Firme rígido para tráfico pesado T2 sobre explanada E3, compuesto por: capa de 15 cm de espesor de hormigón magro vibrado, resistencia a compresión simple a veintiocho días de 15 MPa, con cemento de clase resistente 32,5 N, dosificación de cemento >= 140 kg/m³ de hormigón fresco, relación ponderal de agua/cemento (a/c) <= 1,15, tamaño máximo del árido grueso < 40 mm, coeficiente de Los Ángeles del árido grueso < 35; curado con agente filmógeno, para el curado de hormigones y morteros; capa de 23 cm de espesor de hormigón HF-4,5, resistencia a flexotracción a veintiocho días de 4,5 MPa, con cemento de clase resistente 32,5 N, dosificación de cemento >= 300 kg/m³ de hormigón fresco, relación ponderal de agua/cemento (a/c) <= 0,46, tamaño máximo del árido grueso < 40 mm, coeficiente de Los Ángeles del árido grueso < 35; juntas longitudinales con barras de unión de acero B 500 S UNE 36068, de 12 mm de diámetro y 80 cm de longitud, colocadas a una separación de 1 m; juntas transversales cada 4 m con pasadores de acero UNE-EN 10025 S275JR, en barras lisas de 25 mm de diámetro y 50 cm de longitud, con producto antiadherente al hormigón colocados a una separación de 30 cm bajo las rodadas del carril de proyecto y de 60 cm en otras zonas; curado con agente filmógeno, para el curado de hormigones y morteros; sellado de juntas con cordón sintético y masilla bicomponente de alquitrán.
Incluye: Estudio y obtención de la fórmula de trabajo del hormigón magro. Preparación de la superficie de asiento para el vertido del hormigón magro. Fabricación del hormigón magro. Transporte del hormigón magro. Colocación de los elementos de guía y acondicionamiento de los caminos de rodadura para la pavimentadora. Puesta en obra del hormigón magro. Curado del hormigón magro. Tramo de prueba para el hormigón magro. Estudio y obtención de la fórmula de trabajo del hormigón de firme. Preparación de la superficie de asiento para el vertido del hormigón de firme. Fabricación del hormigón de firme. Transporte del hormigón de firme. Colocación de los elementos de guía y acondicionamiento de los caminos de rodadura para la pavimentadora. Colocación de los elementos de las juntas del hormigón de firme. Puesta en obra del hormigón de firme. Ejecución de juntas en fresco en el hormigón de firme. Terminación de la capa del hormigón de firme. Numeración y marcado de losas en el hormigón de firme. Curado del hormigón de firme. Ejecución de juntas serradas en el hormigón de firme. Sellado de las juntas en el hormigón de firme. Tramo de prueba para el hormigón de firme.
Criterio de medición de proyecto: Superficie medida en proyección horizontal, según documentación gráfica de Proyecto.
Criterio de medición de obra: Se medirá, en proyección horizontal, la superficie realmente ejecutada según especificaciones de Proyecto.

| Código | Ud | Descripción | Rendimiento | Precio | Importe |
|---|---|---|---|---|---|
| mt10hfc010a | m³ | Hormigón HF-4,5, resistencia a flexotracción a veintiocho días de 4,5 MPa, con cemento de clase resistente 32,5 N, dosificación de cemento >= 300 kg/m³ de hormigón fresco, relación ponderal de agua/cemento (a/c) <= 0,46, tamaño máximo del árido grueso < 40 mm, coeficiente de Los Ángeles del árido grueso < 35, fabricado en central, según PG-3. (material) | 0.230 | 119.61 | 27.51 |
| mt47acp030a | kg | Barras de unión de acero B 500 S UNE 36068, de 12 mm de diámetro y 80 cm de longitud, para juntas longitudinales en pavimentos de hormigón. (material) | 0.211 | 0.93 | 0.20 |
| mt47acp020a | kg | Pasadores de acero UNE-EN 10025 S275JR, en barras lisas de 25 mm de diámetro y 50 cm de longitud, con producto antiadherente al hormigón, para juntas transversales en pavimentos de hormigón. (material) | 0.583 | 0.82 | 0.48 |
| mt47acp040a | m | Cordón sintético y masilla bicomponente de alquitrán, para sellado de juntas en pavimentos de hormigón. (material) | 0.361 | 3.39 | 1.22 |
| mt08cur020a | l | Agente filmógeno, para el curado de hormigones y morteros. (material) | 0.250 | 1.59 | 0.40 |
| mq04tkt030 | m³·km | Transporte de hormigón. (maquinaria) | 15.180 | 0.30 | 4.55 |
| mq11phc010 | h | Pavimentadora de encofrados deslizantes, con equipo de inserción de pasadores, barras de unión, tendido, vibrado, enrasado y fratasado de pavimentos de hormigón. (maquinaria) | 0.010 | 376.43 | 3.76 |
| mq11phc020 | h | Texturador/ranurador de pavimentos de hormigón. (maquinaria) | 0.002 | 23.98 | 0.05 |
| mq11phc030 | h | Pulverizador de producto filmógeno para curado de pavimentos de hormigón. (maquinaria) | 0.004 | 20.56 | 0.08 |
| mq06cor020 | h | Equipo para corte de juntas en soleras de hormigón. (maquinaria) | 0.397 | 10.85 | 4.31 |
| mo041 | h | Oficial 1ª construcción de obra civil. (mano de obra) | 0.025 | 22.53 | 0.56 |
| mo087 | h | Ayudante construcción de obra civil. (mano de obra) | 0.025 | 21.78 | 0.54 |
| % | % | Costes directos complementarios | 2 % | 43.66 | 0.87 |
|  |  | Costes directos |  |  | 44.53 |
