# Pavimento drenante para relleno de alcorque de infiltración, a base de resina epoxi

- Propiedad del archivo: CYPE INGENIEROS, S.A.
- Formato: FIEBDC-3/2002
- Ámbito geográfico: Región de Murcia
- Divisa: EUR
- Costes indirectos: 3.00 %
- IVA: 21.00 %

## M Firmes y pavimentos urbanos

### MP Pavimentos urbanos

#### MPD Drenantes

**MPD020** m² Pavimento drenante para relleno de alcorque de infiltración, a base de resina epoxi.
Pavimento drenante para relleno de alcorque de infiltración formado por capa de mortero realizado "in situ" a base de resina epoxi bicomponente y árido de 6 a 10 mm de diámetro, de 20 mm de espesor, para tráfico peatonal, con una resistencia a flexotracción de 3 N/mm², una resistencia a compresión de 6 N/mm² y una capacidad drenante de 800 l/(m²·min), resistencia al deslizamiento Rd>45, clase 3.
Criterio de valoración económica: El precio no incluye el alcorque de infiltración.
Incluye: Vertido, extendido y vibrado del mortero. Curado del mortero.
Criterio de medición de proyecto: Superficie medida según documentación gráfica de Proyecto.
Criterio de medición de obra: Se medirá la superficie realmente ejecutada según especificaciones de Proyecto.

| Código | Ud | Descripción | Rendimiento | Precio | Importe |
|---|---|---|---|---|---|
| mt47pcd020a | kg | Resina epoxi bicomponente. (material) | 1.000 | 71.52 | 71.52 |
| mt01arg120a | kg | Árido de 6 a 10 mm de diámetro. (material) | 30.000 | 0.04 | 1.20 |
| op00tal020 |  | Taladro con batidora. | 1.000 | 0.00 | 0.00 |
| mo041 | h | Oficial 1ª construcción de obra civil. (mano de obra) | 0.712 | 22.53 | 16.04 |
| mo087 | h | Ayudante construcción de obra civil. (mano de obra) | 0.712 | 21.78 | 15.51 |
| % | % | Costes directos complementarios | 2 % | 104.27 | 2.09 |
|  |  | Costes directos |  |  | 106.36 |
