# Revestimiento de pavimento urbano, sistema "COMPOSAN INDUSTRIAL Y TECNOLOGÍA"

- Propiedad del archivo: CYPE INGENIEROS, S.A.
- Formato: FIEBDC-3/2002
- Ámbito geográfico: Región de Murcia
- Divisa: EUR
- Costes indirectos: 3.00 %
- IVA: 21.00 %

## M Firmes y pavimentos urbanos

### MP Pavimentos urbanos

#### MPI Sistemas de pavimentos

**MPI010** m² Revestimiento de pavimento urbano, sistema "COMPOSAN INDUSTRIAL Y TECNOLOGÍA".
Revestimiento de pavimento urbano, con acabado rugoso, con resistencia al deslizamiento Rd>45 según UNE-EN 16165 y resbaladicidad clase 3 según CTE, coeficiente de fricción SRT>45 según UNE-EN 1436, Euroclase Bfl-s1 de reacción al fuego, según UNE-EN 13501-1, abrasión Taber en seco < 0,2 g, de 2 a 3 mm de espesor total aproximado, realizado sobre superficie soporte de aglomerado asfáltico, con el sistema Compotop S/A "COMPOSAN INDUSTRIAL Y TECNOLOGÍA", apto para aparcamientos y zonas de circulación con tráfico ligero a bajas velocidades, mediante la aplicación sucesiva de: dos capas de mortero, Compotop, color rojo, a base de resinas sintéticas, cargas minerales seleccionadas y pigmentos (rendimiento aproximado de 2 kg/m² la primera capa y 1,5 kg/m² la segunda capa), dejando secar totalmente la primera capa antes de aplicar la segunda capa y una capa de sellado de pintura al agua, Paintex, color rojo, a base de resinas acrílicas, cargas micronizadas y pigmentos (0,5 kg/m²).
Criterio de valoración económica: El precio no incluye la superficie soporte, la preparación de la superficie soporte ni la ejecución y el sellado de las juntas.
Incluye: Limpieza de la superficie soporte. Replanteo de las juntas y paños de trabajo. Aplicación, con rastrillo de goma, de las capas de regularización y acondicionamiento de la superficie. Aplicación, con rodillo, pistola o rastrillo de goma, de la capa de sellado. Limpieza final del pavimento.
Criterio de medición de proyecto: Superficie medida en proyección horizontal, según documentación gráfica de Proyecto.
Criterio de medición de obra: Se medirá, en proyección horizontal, la superficie realmente ejecutada según especificaciones de Proyecto.

| Código | Ud | Descripción | Rendimiento | Precio | Importe |
|---|---|---|---|---|---|
| mt47cit030b | kg | Mortero, Compotop "COMPOSAN INDUSTRIAL Y TECNOLOGÍA", color rojo, a base de resinas sintéticas, cargas minerales seleccionadas y pigmentos; para aplicar con rastrillo de goma. (material) | 3.500 | 1.99 | 6.97 |
| mt27pcc010m | kg | Pintura al agua, Paintex "COMPOSAN INDUSTRIAL Y TECNOLOGÍA", color rojo, a base de resinas acrílicas, cargas micronizadas y pigmentos; para aplicar con rodillo, pistola o rastrillo de goma. (material) | 0.500 | 4.98 | 2.49 |
| mo041 | h | Oficial 1ª construcción de obra civil. (mano de obra) | 0.107 | 22.53 | 2.41 |
| mo087 | h | Ayudante construcción de obra civil. (mano de obra) | 0.107 | 21.78 | 2.33 |
| % | % | Costes directos complementarios | 2 % | 14.20 | 0.28 |
|  |  | Costes directos |  |  | 14.48 |
