# Capa de rodadura de alta resistencia, sistema "COMPOSAN INDUSTRIAL Y TECNOLOGÍA"

- Propiedad del archivo: CYPE INGENIEROS, S.A.
- Formato: FIEBDC-3/2002
- Ámbito geográfico: Región de Murcia
- Divisa: EUR
- Costes indirectos: 3.00 %
- IVA: 21.00 %

## M Firmes y pavimentos urbanos

### MP Pavimentos urbanos

#### MPI Sistemas de pavimentos

**MPI020** m² Capa de rodadura de alta resistencia, sistema "COMPOSAN INDUSTRIAL Y TECNOLOGÍA".
Capa de rodadura de alta resistencia, de 2 a 5 cm de espesor total aproximado, realizada sobre superficie soporte de aglomerado asfáltico, con el sistema Compocem "COMPOSAN INDUSTRIAL Y TECNOLOGÍA", mediante la aplicación de una capa de relleno de huecos, con lechada formada por agua y una mezcla seca, Compocem, color gris, compuesta por ligante hidráulico, resinas sintéticas y cargas minerales (7 kg/m²), aplicada mecánicamente con máquina autopropulsada y apisonadora de rodillos vibrantes.
Criterio de valoración económica: El precio no incluye la superficie soporte ni la preparación de la superficie soporte.
Incluye: Aplicación mecánica de la capa de rodadura.
Criterio de medición de proyecto: Superficie medida en proyección horizontal, según documentación gráfica de Proyecto.
Criterio de medición de obra: Se medirá, en proyección horizontal, la superficie realmente ejecutada según especificaciones de Proyecto.

| Código | Ud | Descripción | Rendimiento | Precio | Importe |
|---|---|---|---|---|---|
| mt47cit015a | kg | Mezcla seca, Compocem "COMPOSAN INDUSTRIAL Y TECNOLOGÍA", color gris, compuesta por ligante hidráulico, resinas sintéticas y cargas minerales. (material) | 7.000 | 1.42 | 9.94 |
| mq11ext030 | h | Extendedora asfáltica de cadenas, de 81 kW. (maquinaria) | 0.020 | 231.73 | 4.63 |
| mq02ron010a | h | Rodillo vibrante tándem autopropulsado, de 24,8 kW, de 2450 kg, anchura de trabajo 100 cm. (maquinaria) | 0.020 | 56.81 | 1.14 |
| mq11com010 | h | Compactador de neumáticos autopropulsado, de 12/22 t. (maquinaria) | 0.020 | 66.47 | 1.33 |
| mo041 | h | Oficial 1ª construcción de obra civil. (mano de obra) | 0.050 | 22.53 | 1.13 |
| mo087 | h | Ayudante construcción de obra civil. (mano de obra) | 0.050 | 21.78 | 1.09 |
| % | % | Costes directos complementarios | 2 % | 19.26 | 0.39 |
|  |  | Costes directos |  |  | 19.65 |
