# Tarima de composite (WPC) "TARIMATEC"

- Propiedad del archivo: CYPE INGENIEROS, S.A.
- Formato: FIEBDC-3/2002
- Ámbito geográfico: Región de Murcia
- Divisa: EUR
- Costes indirectos: 3.00 %
- IVA: 21.00 %

## M Firmes y pavimentos urbanos

### MP Pavimentos urbanos

#### MPJ De composite

**MPJ030** m² Tarima de composite (WPC) "TARIMATEC".
Tarima formada por tablas alveolares de composite (WPC), modelo Natur Madera Alveolar "TARIMATEC", de 2500x150x27 mm, compuestas por material termoplástico y fibras vegetales con refuerzo mineral, acabado Nogal; con resistencia al deslizamiento Rd>45 según UNE-EN 16165 y resbaladicidad clase 3 según CTE, fijadas mediante el sistema de fijación oculta, sobre rastreles de aluminio de 30x50 mm, separados entre ellos 350 mm y apoyados sobre cuñas elaboradas con recortes de tablas. Incluso clips y tornillos de acero inoxidable para sujeción de las tablas a los rastreles.
Incluye: Colocación de los rastreles. Colocación de las tablas de la primera hilada. Fijación de una hilada de clips sobre el rastrel. Presentación de las tablas de la segunda hilada. Encaje de los clips entre las tablas. Colocación y fijación de las sucesivas hiladas.
Criterio de medición de proyecto: Superficie útil, medida según documentación gráfica de Proyecto. No se ha incrementado la medición por roturas y recortes, ya que en la descomposición se ha considerado un 5% más de piezas.
Criterio de medición de obra: Se medirá la superficie realmente ejecutada según especificaciones de Proyecto.

| Código | Ud | Descripción | Rendimiento | Precio | Importe |
|---|---|---|---|---|---|
| mt15sja140a | Ud | Cartucho de masilla elástica monocomponente a base de poliuretano, de 310 cm³, de elasticidad permanente y curado rápido, color gris. (material) | 0.333 | 10.17 | 3.39 |
| mt18tar020b | m | Rastrel de aluminio "TARIMATEC", de 30x50 mm, para apoyo y fijación de las tarimas de exterior. (material) | 3.500 | 4.28 | 14.98 |
| mt18tar010aaa | m² | Tablas alveolares de composite (WPC), modelo Natur Madera Alveolar "TARIMATEC", de 2500x150x27 mm, compuestas por material termoplástico y fibras vegetales con refuerzo mineral, acabado Nogal; con resistencia al deslizamiento Rd>45 según UNE-EN 16165 y resbaladicidad clase 3 según CTE; Euroclase Bfl, s1 de reacción al fuego. (material) | 1.050 | 59.64 | 62.62 |
| mt18acc020 | Ud | Kit de ensamble para tarima exterior, compuesto por clip de acero inoxidable, en forma de omega, para el ensamblaje de las tablas, y tornillo de acero inoxidable, para fijación del clip al rastrel. (material) | 20.000 | 0.35 | 7.00 |
| mo017 | h | Oficial 1ª carpintero. (mano de obra) | 0.547 | 22.86 | 12.50 |
| mo058 | h | Ayudante carpintero. (mano de obra) | 0.547 | 21.90 | 11.98 |
| % | % | Costes directos complementarios | 2 % | 112.47 | 2.25 |
|  |  | Costes directos |  |  | 114.72 |
