# Tarima de madera

- Propiedad del archivo: CYPE INGENIEROS, S.A.
- Formato: FIEBDC-3/2002
- Ámbito geográfico: Región de Murcia
- Divisa: EUR
- Costes indirectos: 3.00 %
- IVA: 21.00 %

## M Firmes y pavimentos urbanos

### MP Pavimentos urbanos

#### MPM De madera

**MPM010** m² Tarima de madera.
Tarima formada por tablas de madera maciza de pino pinaster (Pinus pinaster), termotratada, de 26x90x2400 mm, color marrón, con clase de uso 3.2, según UNE-EN 335, fijadas mediante el sistema de fijación vista, sobre rastreles de madera de pino pinaster (Pinus pinaster), tratada en autoclave, con clase de uso 4 según UNE-EN 335 de 65x38 mm, separados 50 cm entre sí; cepillado y posterior aplicación de dos manos de lasur al agua de secado rápido para interior y exterior, para suelos, color Teca, acabado satinado rendimiento: 0,083 l/m² cada mano como tratamiento protector y decorativo. Incluso tornillos autotaladrantes de acero inoxidable para sujeción de las tablas a los rastreles.
Criterio de valoración económica: El precio no incluye la solera de hormigón.
Incluye: Replanteo, nivelación y fijación de los rastreles. Colocación de las tablas de la primera hilada. Fijación de las tablas de la primera hilada sobre los rastreles. Colocación y fijación de las sucesivas hiladas. Lijado. Aplicación de dos manos de acabado.
Criterio de medición de proyecto: Superficie útil, medida según documentación gráfica de Proyecto. No se ha incrementado la medición por roturas y recortes, ya que en la descomposición se ha considerado un 5% más de piezas.
Criterio de medición de obra: Se medirá la superficie realmente ejecutada según especificaciones de Proyecto.

| Código | Ud | Descripción | Rendimiento | Precio | Importe |
|---|---|---|---|---|---|
| mt18mva015e | m | Rastrel de 65x38 mm de sección, de madera de pino pinaster (Pinus pinaster), tratada en autoclave, con clase de uso 4, según UNE-EN 335, acabado cepillado, con humedad inferior al 20%. (material) | 2.100 | 3.33 | 6.99 |
| mt18mtf030bdk | m² | Tablas de madera maciza de pino pinaster (Pinus pinaster), termotratada, mediante la exposición de la madera a ciclos de temperatura de hasta 240°C y vapor de agua, en una atmósfera libre de oxígeno y de presión controlada, de 26x90x2400 mm, color marrón, con clase de uso 3.2, según UNE-EN 335, para cepillado y aplicación de un tratamiento protector y decorativo en obra. (material) | 1.050 | 34.87 | 36.61 |
| mt18mva095 | Ud | Tornillo autotaladrante de acero inoxidable, con cabeza avellanada. (material) | 66.000 | 0.14 | 9.24 |
| mt18mva085a | Ud | Taco expansivo metálico y tirafondo, para fijación de elementos de madera sobre soporte base de hormigón. (material) | 6.000 | 1.23 | 7.38 |
| mt27lsa020b | l | Lasur al agua de secado rápido para interior y exterior, para suelos, color Teca, acabado satinado, a base de resinas acrílicas híbridas y copolímeros de poliuretano, con un agente biocida, contra hongos de mancha azul y moho, con resistencia a la intemperie, para aplicar con brocha, rodillo o pistola sobre pavimentos exteriores de madera, como tratamiento protector y decorativo. (material) | 0.166 | 25.48 | 4.23 |
| op00tal010 |  | Taladro. | 1.000 | 0.00 | 0.00 |
| op00ato010 |  | Atornillador. | 1.000 | 0.00 | 0.00 |
| op00cla010 |  | Clavadora neumática. | 1.000 | 0.00 | 0.00 |
| op00cep010 |  | Garlopa. | 1.000 | 0.00 | 0.00 |
| op00tro010 |  | Tronzador. | 1.000 | 0.00 | 0.00 |
| mo025 | h | Oficial 1ª instalador de pavimentos de madera. (mano de obra) | 0.547 | 22.53 | 12.32 |
| mo063 | h | Ayudante instalador de pavimentos de madera. (mano de obra) | 0.547 | 21.78 | 11.91 |
| mo038 | h | Oficial 1ª pintor. (mano de obra) | 0.328 | 22.53 | 7.39 |
| mo076 | h | Ayudante pintor. (mano de obra) | 0.055 | 21.78 | 1.20 |
| % | % | Costes directos complementarios | 2 % | 97.27 | 1.95 |
|  |  | Costes directos |  |  | 99.22 |
