# Pasarela de madera

- Propiedad del archivo: CYPE INGENIEROS, S.A.
- Formato: FIEBDC-3/2002
- Ámbito geográfico: Región de Murcia
- Divisa: EUR
- Costes indirectos: 3.00 %
- IVA: 21.00 %

## M Firmes y pavimentos urbanos

### MP Pavimentos urbanos

#### MPM De madera

**MPM005** m² Pasarela de madera.
Pasarela formada por tablas de madera maciza, de pino pinaster (Pinus pinaster), de 45x140x2050 mm, color marrón, tratada en autoclave mediante el método Bethell, con clase de uso 4 según UNE-EN 335, sobre una base existente. Incluso piezas especiales.
Criterio de valoración económica: El precio no incluye la base de apoyo.
Incluye: Replanteo. Colocación de las tablas.
Criterio de medición de proyecto: Superficie útil, medida según documentación gráfica de Proyecto. No se ha incrementado la medición por roturas y recortes, ya que en la descomposición se ha considerado un 5% más de piezas.
Criterio de medición de obra: Se medirá la superficie realmente ejecutada según especificaciones de Proyecto.

| Código | Ud | Descripción | Rendimiento | Precio | Importe |
|---|---|---|---|---|---|
| mt18mtf020a | m² | Tablas de madera maciza, de pino pinaster (Pinus pinaster), de 45x140x2050 mm, color marrón, tratada en autoclave mediante el método Bethell, con clase de uso 4 según UNE-EN 335. (material) | 1.050 | 25.50 | 26.78 |
| op00cep010 |  | Garlopa. | 1.000 | 0.00 | 0.00 |
| op00tro010 |  | Tronzador. | 1.000 | 0.00 | 0.00 |
| mo025 | h | Oficial 1ª instalador de pavimentos de madera. (mano de obra) | 0.164 | 22.53 | 3.69 |
| mo063 | h | Ayudante instalador de pavimentos de madera. (mano de obra) | 0.164 | 21.78 | 3.57 |
| % | % | Costes directos complementarios | 2 % | 34.04 | 0.68 |
|  |  | Costes directos |  |  | 34.72 |
