# Pavimento terrizo con aporte de material

- Propiedad del archivo: CYPE INGENIEROS, S.A.
- Formato: FIEBDC-3/2002
- Ámbito geográfico: Región de Murcia
- Divisa: EUR
- Costes indirectos: 3.00 %
- IVA: 21.00 %

## M Firmes y pavimentos urbanos

### MP Pavimentos urbanos

#### MPO Terrizos

**MPO020** m² Pavimento terrizo con aporte de material.
Pavimento terrizo peatonal, de 10 cm de espesor, realizado con arena caliza, extendida y rasanteada con motoniveladora, sobre base firme existente, no incluida en este precio. Incluso, refino manual de bordes, humectación, compactado y limpieza.
Incluye: Carga y transporte a pie de tajo del material. Extendido del material. Refino manual de bordes. Humectación. Compactación.
Criterio de medición de proyecto: Superficie medida en proyección horizontal, según documentación gráfica de Proyecto.
Criterio de medición de obra: Se medirá, en proyección horizontal, la superficie realmente ejecutada según especificaciones de Proyecto.

| Código | Ud | Descripción | Rendimiento | Precio | Importe |
|---|---|---|---|---|---|
| mt01arp040a | m³ | Arena caliza seleccionada de machaqueo, color, con granulometría de 0 a 5 mm de diámetro. (material) | 0.120 | 24.06 | 2.89 |
| mq01mot010a | h | Motoniveladora de 141 kW. (maquinaria) | 0.006 | 77.41 | 0.46 |
| mq02rot030a | h | Compactador tándem autopropulsado, de 63 kW, de 8,75 t, anchura de trabajo 168 cm. (maquinaria) | 0.006 | 44.70 | 0.27 |
| mq02cia020j | h | Camión cisterna, de 8 m³ de capacidad. (maquinaria) | 0.004 | 121.25 | 0.49 |
| mo041 | h | Oficial 1ª construcción de obra civil. (mano de obra) | 0.002 | 22.53 | 0.05 |
| mo087 | h | Ayudante construcción de obra civil. (mano de obra) | 0.005 | 21.78 | 0.11 |
| % | % | Costes directos complementarios | 2 % | 4.27 | 0.09 |
|  |  | Costes directos |  |  | 4.36 |
